# Jahres-LV-Tiefbau TeWeMa 2027-28
Angebotsaufforderung (GAEB DA XML 3.3, DA83)
Währung: EUR
Vergabeart: Öffentliche Ausschreibung
Auftraggeber: Technische Werke Mandelbachtal, Theo-Carlen-Platz 2, 66399 Mandelbachtal
Erstellt mit: Build 5.7.2308.4, ARCHITEXT Pallas®, 11.09.2026

## Vorbemerkungen
VORBEMERKUNGEN

1.  Allgemein
Jahresvertrag Tiefbau über den Bau von WL-und Kanal-Hausanschlüssen, die Erneuerung von WL-und Kanal-Hausanschlüssen, die Reparatur an Hausanschlüssen, Versorgungsleitungen und Abwasserkanälen und Notmaßnahmen zur Reparatur von Hausanschlüssen, Hauptleitungen und Kanälen sowie der Neuverlegung von Hauptleitungen bis zu einer Abschnittslaenge von 100 m, im gesamten Versorgungsgebiet der Technischen Werke Mandelbachtal.

Die Laufzeit des Jahresrahmenvertrags erstreckt sich für die Jahre 2027 und 2028.

Es besteht keine Abnahmeverpflichtung seitens des AG!

Die im LV genannten Mengen je LV-Pos. stellen den geschätzten Aufwand für die o.g. Vertragslaufzeit dar. Es werden keine Mindestabnahmemengen garantiert!

Die Bieter müssen folgende Voraussetzungen erfüllen:
Nachweis der Sicherheit bei Bauarbeiten im Bereich von Versorgungsanlagen für Aufsichtsführende und Baumaschinenführer gem. DVGW -Hinweis DVGW 129

Weiterhin müssen die Bieter müssen folgende Voraussetzungen erfüllen:

Mitglied Güteschutz Kanalbau, Zertifizierung "AK 2" oder höher.

Die entsprechenden Nachweis müssen mit dem Angebot vorgelegt werden.

Die dem Leistungsverzeichnis für den Jahresvertrag zugrunde liegenden Mengenangaben beruhen auf den Erfahrungen früherer Jahre.
Sie erheben keinen Anspruch auf Richtigkeit, Genauigkeit und Vollständigkeit.

Maßgebend für die Beauftragung und Vergütung aller Arbeiten, die zur Wartung und Unterhaltung und Störungsbeseitigung nötig sind, sind die einschlägigen Positionen des Leistungsverzeichnisses.

Mit der Abgabe eines Angebotes für den Jahresvertrag ist kein Rechtsanspruch verbunden, einen Auftrag für bestimmte Arbeiten und/oder einen bestimmten Umfang von Arbeiten zu erhalten.

Eine Änderung der angebotenen Einheitspreise ist ausgeschlossen, unabhängig davon, in welchem Umfang im Rahmen des Jahresvertrages dem Auftragnehmer Arbeiten oder Leistungen übertragen werden.

Die Lohn- und Preissteigerungen für die Jahre 2027 und 2028 sind einzurechnen.

Es ist vorgesehen, weitestgehend planbare, durch Arbeitsvorbereitung geführte Arbeiten in unserem Ver- und Entsorgungsgebiet durchzuführen. Die unplanbaren Arbeiten außerhalb der regulären Arbeitszeit- Störungsbeseitigungen im Versorgungsgebiet - werden durch die vom AN vorgehaltene Bereitschaftsmannschaft ausgeführt.

Falls das Leistungsverzeichnis nichts Gegenteiliges enthält, beinhalten die Einheitspreise die Lieferung sämtlicher Baustoffe und Materialien einschließlich sämtlicher Nebenkosten und Nebenleistungen, die zur sach- und fachgerechten Durchführung der geforderten Leistungen erforderlich sind.

Sollten beim Auftragnehmer (AN) Unklarheiten über die Abrechnung der Hauptleistungen, das Einbeziehen von Nebenleistungen, Aufmass, Abrechnung, Bauvorgang, örtliche Verhältnisse usw. bestehen, so hat er diese schon vor Abgabe seines Leistungsverzeichnisses zu klären.
Nachträgliche Einwendungen können nicht zum Gegenstand besonderer Forderungen gemacht werden.

Der AN darf ohne ausdrückliche schriftliche Anordnung oder Einwilligung des Auftraggebers (AG) keine außervertraglichen Leistungen oder von den Vertragsunterlagen abweichende Arbeiten ausführen.

2.  Lage der Baustellen bzw. Versorgungsgebiet
Die Baustellen liegen im gesamten Ortsgebiet der Gemeinde Mandelbachtal

3.  Auszuführende Arbeiten
Tiefbau für den Bau von Kanal- und WL-Hausanschlüssen, die Erneuerung von Kanal- und  WL-Hausanschlüssen, die Reparatur an Kanal- und WL-Hausanschlüssen und Versorgungsleitungen, Notmaßnahmen zur Reparatur von Kanal- und WL-Hausanschlüssen und Kanal- und WL-Hauptleitungen und Kanälen und für Neuverlegungen von Hauptleitungen und Kanälen bis zu einer Abschnittslänge von 100 m.

4.  Beschreibung der Baumaßnahme
Die Arbeiten beinhalten im Zuge des Jahresvertrages die Tiefbauarbeiten der unter Punkt 3 aufgeführten Leistungen

Auftraggeber für die Baumaßnahmen ist:
Technische Werke Mandelbachtal
Theo-Carlen-Platz 2
66399 Mandelbachtal

Die Koordinierung und der Bauablauf werden nach Auftragserteilung mit den TeWeWa abgestimmt.
Die WL-Hausanschlüsse werden bis zur Grundstücksgrenze (einschließlich der Mauerdurchführung) erstellt. Die Bauarbeiten zu WLHAS umfassen lediglich die Tiefbauarbeiten.
Die Leitungsverlegungen bzw. Schlosserarbeiten werden von den Technischen Werken selbst durchgeführt.
Bei Kanal-HAS werden auch die Leitungen mit durch den AN verlegt!

5.  Bauablauf
Die Verlegung der WL- und Kanal-Hauptleitungen erfolgt in offener Bauweise. Die Hausanschlüsse werden teilweise in offener und geschlossener Bauweise hergestellt.
Die Zeiten zur Durchführung der Maßnahme sind zwingend mit dem AG abzustimmen
Die Verkehrsregelung ist mit den zuständigen Verkehrsbehörden abzustimmen.
Der Anliegerverkehr ist während der gesamten Bauzeit aufrecht zu erhalten. Eine Rettungszufahrt für Feuerwehr und Rettungsfahrzeuge ist jederzeit zu gewährleisten.

6.  Bauzeitenplan
Bei länger andauernden Maßnahmen, ab 15 Kalendertage, hat der Auftragnehmer einen Bauzeitenplan vorzulegen und diesen dann auch wöchentlich fortzuschreiben.
Der Bauzeitenplan hat die Abwicklung der Baumaßnahme detailliert und kalenderwochengenau zu beschreiben. Die Bauzeiten sind ggf. mit erforderlichen Parallelmaßnahme abzustimmen. Hierfür erfolgt keine gesonderte Vergütung.

7.  Vorhandene Ver- und Entsorgungsleitungen
Der AN ist verpflichtet, sich von sämtlichen in Frage kommenden Kabel-, Ver- und Entsorgungsträgern über bestehende Leitungen zu informieren und örtlich einweisen zu lassen.
Entsprechende Sicherungsmaßnahmen sind vom AN direkt mit den Betreibern abzustimmen und einzuhalten. Sollten trotzdem Schäden auftreten, so sind alle hieraus entstehenden Kosten vom AN zu tragen.
Behinderungen oder kurzfristige Einstellungen der Arbeiten des AN, die sich im Zusammenwirken der verschiedenen Leitungsträger ergeben könnten, sind ohne besondere Vergütung in Kauf zu nehmen.
Die Koordination für eventuelle Um-, Verlege- und Reparaturarbeiten der Versorgungsleitungen mit dem zuständigen Versorgungsträger hat der AN mit den Versorgungsträgern und dem AG rechtzeitig so einvernehmlich abzustimmen, dass Beeinträchtigungen infolge von Behinderungen durch die jeweiligen Vertragsfirmen auf ein erträgliches Maß beschränkt werden.

8.  Sicherung der Baustelle
Offene Baugruben sind jeden Abend mit fester Absperrung gemäß RSA, ZTV-SA, ASR A5.2 und MVAS zu sichern. Notwendige Rettungswege sind offen zu halten.
Für die Verkehrssicherung sind entsprechende Positionen im LV vorgesehen. Ggf. von der Verkehrsbehörde geforderte Verkehrszeichenpläne sind vom AN zu liefern, die Kosten sind in die entsprechenden Einheitspreise einzurechnen. Der Anliegerverkehr ist aufrecht zu halten.

9.  Baustelleneinrichtung
Das Einrichten der Baustelle mit Antransport, Aufbau, Vorhalten und Räumen aller Geräte, Maschinen und Hilfseinrichtungen ist in den entsprechenden Positionen des Leistungsverzeichnisses mit einzukalkulieren.
Die Einrichtung von Bereitstellungsflächen und Baustelleneinrichtungsflächen ist Sache des AN. Eine besondere Vergütung hierfür und für den An- und Abtransport oder eventuelle Zwischenlagerung erfolgt nicht (siehe auch Punkt 13.).
Die erforderlichen Anschlüsse für Wasser und elektrische Energie für den Baubetrieb sind vom AN auf eigene Kosten zu beschaffen und an die Baustelle heranzuführen.
Vorh. Grenzsteine bzw. Grenzpunkte sind vor Beseitigung zu schützen. Bei nicht Nichtbeachtung gehen die dadurch entstehenden Kosten für die Wiederherstellung zu Lasten des AN.

10.  Oberflächenwasser
Oberflächenwasser ist während der Bauzeit durch den AN in vorhandene bzw. herzustellende Rinnen, Straßenabläufe und Rohrleitungen schadlos abzuführen. Die Baustelle ist gemäß den technischen Bestimmungen so zu entwässern, dass die Durchfeuchtung des Baugrundes möglichst
geringgehalten wird.
Verzögerungen im Baufortschritt sowie eventuell notwendiger Bodenaustausch, der auf eine mangelhafte Ableitung des Oberflächenwassers zurückzuführen ist, werden nicht vergütet.

Wasserschutzgebiete:
Der AN hat sich darüber zu informieren, ob die Arbeiten in einem Wasserschutzgebiet ausgeführt werden. Liegt die Baustelle in einem Wasserschutzgebiet, so sind alle hierfür geltenden Vorschriften und Schutzmaßnahmen zu beachten.
Auflagen der zuständigen Stellen sind zu beachten. Mehrkosten hierzu können nicht geltend gemacht werden.

11.  Zufahrten
Die Kosten für Unterhaltung und Wiederherstellung der Zufahrten in die Baustelle, für Reinigung, Wiederherstellung von Belägen und Beseitigung von Schäden sind vom AN in die EP einzurechnen.
Öffentliche Straßen sind täglich nach Arbeitsende zu reinigen.

12.  Munitionsfunde
Munitionsfunde als Rückstände aus dem 2. Weltkrieg können nicht ausgeschlossen werden.
Sofortmaßnahmen werden nur im Bereich vorhandener Kanäle oder Leitungen ausgeführt, sodaß der Verdacht auf Kampfmittel dort nur sehr gering ist.
Für Arbeiten außerhalb von Sofortmaßnahme wird der AG eine Luftbildauswertung auf Kampfmittelverdacht extern beauftragen, sodaß für diese Maßnahmen eine entsprechende Aussage vorliegen wird.
Für den Fall, daß laut dieser Luftbildauswertung Verdachtsstellen im Bereich einer Maßnahme vorhanden sind, sind in Abstimmung mit dem Auftraggeber vom AN die erforderlichen Erkundungen einzuholen bzw. durchzuführen, was dann gesondert, außerhalb dieses Vertrages, vergütet wird.
Stillstandzeiten auf Grund von Kampfmittelräumungen werden - soweit vom AN der Nachweis geführt wird - der Bauzeit zugeschlagen:
Die Ausfallzeit vom Zeitpunkt des Munitionsfundes bis zum Ende dieses Arbeitstages wird über den Stundensatz der Arbeitskolonne vergütet. Kann der AN nachweislich die Arbeitskolonne bis zur Beseitigung des Kampfmittelfundes nicht auf anderen Baustellen einsetzen, so erfolgt die Vergütung gemäß dem im Leistungsverzeichnis angegebenen Tagessatz für die Arbeitskolonne.

13.  Bereitstellungsfläche und Entsorgung
Hinweis Ersatzbaustoffverordnung
Der Auftragnehmer wird sich bemühen, bei der Erbringung seiner Leistung Abfälle zu vermeiden (Bemühensklausel).

Hinweis Bereitstellungsfläche:
Das Baufeld pro Maßnahme ist so anzulegen, dass innerhalb des Baufeldes sich eine Bereitstellungsfläche für die Aushubmaßen befindet.
Sollte dies aus bautechnischen oder verkehrsrechtlichen Gründen nicht möglich sein, ist die Bereitstellungsfläche der Gemeinde am Alten Sportplatz in Habkirchen anzufahren.

Alle anfallenden, überschüssigen und unbrauchbaren Erdmassen sowie alle anderen Massen wie Asphalt, Schotter, Beton etc. sind auf der Bereitstellungsfläche zur Beprobung zwischenzulagern.
Soweit die Aushubmassen keine Auffälligkeiten hinsichtlich überhöhtem PAK-Gehallt oder sonstigen gefährlichen Stoffen aufweisen, sollen sie wieder in den Leitungsgräben und/oder Baugruben eingebaut werden.
Lediglich die Erdmassen, die durch Rohrverdrängung und/oder neue Erdmassen ersetzt wurden, sind nach der Beprobung der Verwertung oder der Deponierung, je nach dem Ergebnis der Beprobung, zuzuführen.
Die Kosten für die einzelnen vor aufgeführten Leistungen hat der AN in die Einheitspreise der jeweiligen Positionen dieses Leistungsverzeichnisses einzurechnen.
Die Nachweise der Abtransport zur Verwertungs- und/oder Deponierungsstelle hat der AN durch Wiegescheine zu belegen.
Die Sauberhaltung der Straßen erfolgt durch den AN.
Die vom AN vorgesehene Deponie darf erst benutzt werden, nachdem die Zustimmung des AG erfolgt ist.
Die Beschaffung, Einrichtung, Unterhaltung und Wiederherstellung von Zwischenlagern ist Sache des AN.

14.  Wiederverwendbare Baureststoffe
Wiederverwendbare Baureststoffe, die in das Eigentum des AN übergehen, müssen auf eine genehmigte Recyclinganlage gebracht werden. Die vom AN vorgesehene Recyclinganlage ist auf Verlangen anzugeben. Erforderliche Deponiegebühren und Transportkosten sind zu berücksichtigen und in die
Einheitspreise einzurechnen.
Die Entsorgungsnachweise sind dem AG vorzuzeigen.

15.  Nicht wieder verwendbare belastete Baureststoffe
(gilt nicht für pechhaltigen Straßenaufbruch)
Schadstoffbelastete Baureststoffe sind nach der Beprobung der Stoffe und Vorlage des Beprobungsergebnisses in Abstimmung mit dem AG und den zuständigen Behörden den geeigneten Entsorgungsstellen zuzuführen.
Die Entsorgung erfolgt durch ein Unternehmen mit entsprechender Transportgenehmigung. Transportkosten und Entsorgungskosten trägt der AN bzw. hat er diese in die Einheitspreise der entsprechenden Positionen einzurechnen.

16.  Wasserschutzzone
Das Bauvorhaben befindet sich überwiegend in keiner Wasserschutzzone. Lediglich der Ortsteil Ormesheim liegt teilweise innerhalb der Wasserschutzzone III.

17.  Bodenfunde
Etwa zutage kommende Funde bei der Ausführung der Erdarbeiten, insbesondere Mauern, Erdverfärbungen, Scherben, Münzen usw. sind gemäß den Bestimmungen des Denkmal- und Pflegegesetzes unverzüglich dem
zuständigen Landesdienst für Vor- und Frühgeschichte zu melden.
Die Fortsetzung der Arbeiten ist zu unterlassen und die gefundenen Gegenstände sind in unverändertem
Zustand zu belassen. Diese Verpflichtung erlischt mit dem Ablauf des 7. Tages  nach dem Tag der Anzeigenerstattung.
Dadurch bedingte Stillstands Zeiten werden, soweit vom AN der Nachweis geführt wird, der Bauzeit zugeschlagen.
Die Ausfallzeit vom Zeitpunkt des Fundes bis zum Ende dieses Arbeitstages wird über den Stundensatz der Arbeitskolonne vergütet. Kann der AN nachweislich die Arbeitskolonne bis zur Beseitigung bzw. der Katalogisierung des Fundes nicht auf anderen Baustellen einsetzen, so erfolgt die Vergütung gemäß dem im Leistungsverzeichnis angegebenen Tagessatz für die Arbeitskolonne.

18.  Baustoffe und Bauteile
Im Oberbau dürfen nur solche Gesteine, Korngruppen und Gemische verwendet werden, die den Richtlinien für die Güteüberwachung von Mineralstoffen im Straßenbau entsprechen (TL G SoB-StB 20/23) Vorschriften).
Alle Baustoffe müssen einer ständigen Güteüberwachung unterliegen. Der Bauleitung sind die Überwachungsuntersuchungen des Herstellers vor dem Einbau vorzulegen.

19.  Aufmaß Verfahren
Die Aufmaße sind  gemäß den Regeln der VOB Teil C herzustellen.
Der Empfang des Materials nach Tonneneinbau ist von dem Bauaufseher unverzüglich auf dem Lieferschein nach Prüfung durch Unterschriftsvollzug zu bestätigen.
Alle Materiallieferungen sind mit Lieferscheinen zu belegen.
Bauleistungen, deren Aufmaße mit dem Arbeitsfortschritt unmöglich werden, sind der Bauleitung so rechtzeitig bekannt zu geben, dass ein gemeinsames Aufmaß erfolgen kann. Vor Abnahme der einzelnen Arbeiten darf eine darauf aufbauende Arbeit nicht begonnen werden.
Alle Aufmaße sind gemeinsam mit der örtlichen Bauleitung des AG durchzuführen und gegenseitig anzuerkennen. Der AN führt das Aufmassbuch.

20.  Prüfungen
Eigenüberwachungsprüfungen
Die Eigenüberwachung durch den AN ist gemäß den geltenden Bestimmungen durchzuführen und nach Vorgabe des Straßenbaulastträger durchzuführen.
Die Eigenüberwachungsprüfungen sind durch den AN während der Ausführung mit der erforderlichen Sorgfalt und in dem erforderlichen Umfang durchzuführen. Bei Abweichungen von den vertraglichen Anforderungen sind deren Ursachen unverzüglich zu beseitigen.
Die Kosten für die Eigenüberwachung sind in die entsprechenden Einheitspreise einzurechnen.
Alle Eigenüberwachungsprüfungen sind im Bautagebuch zu dokumentieren und eine Kopie der Eigenüberwachungsprüfung dem AG unverzüglich zur Kenntnis zu überlassen.
Kontrollprüfungen
Kontrollprüfungen werden auf Anordnung des AG gemäß den entsprechenden OZ durchgeführt.
Ergeben Kontrollprüfungen, dass die geforderten Werte nicht erreicht werden, geht jede Wiederholung der Kontrollprüfung zu Lasten des AN.

21.  Bautagebuch
Auf der Baustelle ist ein Bautagebuch vom AN auf eigene Kosten zu führen. Neben Personal- und Geräteeinsatz sind Boden- und Grundwasserverhältnisse, Wetterverhältnisse, besondere Vorkommnisse, Verkehrsregelungen, Lieferscheine usw. aufzuführen.

22.  Rechnungsstellung
Die jeweiligen Ausfertigungen zu den Schlussrechnungen müssen nach einem entsprechenden Inhaltsverzeichnis, einschließlich Zwischenblätter mit Beschriftung geordnet und nach Ausfertigungen getrennt, in Hefter oder Ordner, dem AG zur Prüfung vorgelegt werden.
Muster einer Ausfertigung:
1. Schlussrechnung
2. Aufmaße
3. Massenermittlungen
4. Massenzusammenstellung
5. Lieferscheine
6. Tagelöhne
7. Bautagebuch

Alle Rechnungen (Abschlagsrechnungen und Schlussrechnung) sind mit Aufmaßen und Massenberechnungen zu belegen. Die Schlussrechnung ist getrennt nach Versorgungsleitung und Hausanschlüssen aufzustellen.
Alle vor aufgeführten Unterlagen sind dem AG ausschließlich in digitaler Form als PDF-Dateien zu übergeben.

23.  Dokumentation
Erdverlegte Leitungen sind im offenen Graben einzumessen, die Aufmaßskizzen mit Bezugspunkten ist dem AG mit der Rechnung vorzulegen. Die hierfür erforderliche Abstimmung mit den Erd- und Leitungsbau ausführenden Firmen obliegt dem Auftragnehmer.
Die Haftung des Auftragnehmers für die Richtigkeit und Vollständigkeit seiner Leistungen wird durch Anerkennung oder Zustimmung der Technischen Werke Mandelbachtal nicht eingeschränkt.

24.  Stundenlohnarbeiten:
Stundenlohnarbeiten werden nur auf ausdrücklichen Anordnung der Bauüberwachung anerkannt und sind täglich von der Bauüberwachung abzeichnen zu lassen.

25.  Gewährleistung:
Die Gewährleistung beginnt mit dem Abnahmedatum.

26.  Wasser, Strom:
Anschlussmöglichkeiten für Strom und Wasser wird vom AG nicht zur Verfügung gestellt. Die Kosten für die Erstellung des Anschlusses werden nicht gesondert vergütet. Die Kosten für den Verbrauch trägt der AN.

27.  Vertragslaufzeit:
Vertragslaufzeit zwei Jahre (01.01.2027 - 31.12.2028).

28.  Zusätzliche Technische Vorschriften
Für die Ausführung der Bauleistungen gelten jeweils in ihrer neuesten Fassung folgende Vorschriften,
Richtlinien und Normen:

1.  Die Allgemeinen Unfallverhütungsvorschriften UVV
2.  Die Vorschriften der Fachverbände
3.  Die Verarbeitungsvorschriften der Hersteller und deren Einbaurichtlinien
4.  Die einschlägigen Bestimmungen der VOB, Teil C
6.  Die DVGW- W und GW
7.  Die VDE-Vorschriften
9.  Die Richtlinien für Standardisierung des Oberbaus von Verkehrsflächen RstO und die Richtlinien
  für die Sicherung von Baustellen im öffentlichen Verkehrsraum RSA 95 und ASR.
10. Zusätzliche Techn. Vertragsbedingungen und Richtlinien für Aufgrabungen in Verkehrsflächen ZTV A-StB 12.
11. Zusätzliche Techn. Vertragsbedingungen für Sicherung von Baustellen im öffentlichen
  Verkehrsraum ZTV- SA 97.
12. Außerdem die ATV-Regelwerke, die Richtlinien der ZTV E - StB, ZTV T- StB, ZTV bit - StB.

Alle Leistungsbereiche sind nach den entsprechenden DIN- bzw. Sondervorschriften sach- und fachgerecht durch qualifizierte Kräfte auszuführen.

Über die Vorschrift der DIN 1961 hinaus übernimmt der Auftragnehmer- unter völliger Entlastung des Auftraggebers- die alleinige Verantwortung für die Einhaltung aller einschlägigen Vorschriften bei der Arbeitsdurchführung, insbesondere auch hinsichtlich des Arbeitsschutzes auf der Baustelle.
Der Auftragnehmer stellt den Auftraggeber von allen Schadensansprüchen frei, die sich aus Unfällen ergeben, welche die Arbeiter des Auftragnehmers auf den Baustellen erleiden.

Außerdem muss der Auftragnehmer den Auftraggeber von allen Ansprüchen Dritter freistellen, die gegen denselben während dem Bauausführungs- bzw. dem Gewährleistungszeitraum erhoben werden und auf Handlungen oder Unterlassungen des Auftragnehmers und seiner Beschäftigten
bei der Durchführung der Arbeiten beruhen. Fremdes Eigentum ist durch besondere Maßnahmen
zu schützen.

## Zusätzliche Technische Vertragsbedingungen Bereitschaftsdienst für Tiefbau
Zusätzliche Technische Vertragsbedingungen  Bereitschaftsdienst  für  Tiefbau

 1. Vorschriften und technische Regeln
Der Auftragnehmer hat sich an die gesetzlichen Bestimmungen, die berufsgenossenschaftlichen Vorschriften, das technische Regelwerk (DVGW, RSA, ASR und VDE/VDN) sowie die sonstigen Regelungen in der jeweils gültigen Fassung zu halten.
Das Tiefbauunternehmen bzw. die  im Jahresvertrag eingesetzten Mitarbeiter des Unternehmens müssen nach DVGW- GW 129 (BALSiBau) zertifiziert sein und alle 5 Jahre eine Nachzertifizierung nachweisen.
(BALSiBau-Konzept als theoretische Schulung  mit praktischen Übungen auf einer Baggerschadendemonstrationsanlage).

2. Vorhaltung eines Rufbereitschaftsdienstes
Vertragsgegenstand ist die Vorhaltung eines ständigen (24 h, 7 Tage je Woche) Rufbereitschaftsdienstes für Tiefbau mit qualifiziertem Personal sowie bestimmungs- und ordnungsgemäßer Ausrüstung.

3. Pflichten des Auftragnehmers
Der Auftragnehmer verpflichtet sich qualifiziertes Personal sowie geeignetes Werkzeug, Hilfsstoffe, Geräte und Fahrzeuge in ausreichender Anzahl vorzuhalten und im Bedarfsfall einzusetzen. Die Kommunikation auf der Baustelle erfolgt in deutscher Sprache.
Die Mindestausstattung der Bereitschaftsfahrzeuge des Auftragnehmers ist in der Anlage 1 - Mindestausstattung Personal und Maschinen/Geräte der Dienstleistungsunternehmen im Bereitschaftsdienst - enthalten.
Der Auftragnehmer hat durch seine interne Organisation sicherzustellen, dass nach Anforderung durch den Auftraggeber im Bereitschaftsfall entsprechend qualifiziertes Personal unmittelbar mobilisiert werden kann und mit geeignetem Werkzeug, Hilfsstoffen, Geräten und Fahrzeugen in einer der jeweiligen Anforderung entsprechenden Anzahl unverzüglich den Einsatzort aufsucht.
Der Stand- bzw. Wohnort des Bereitschaftsdienst-Mitarbeiters und dessen Einsatzfahrzeug dürfen der Unverzüglichkeit des Einsatzes nicht entgegenstehen.
Unverhältnismäßig weite Anfahrtswege werden nicht akzeptiert. Es gilt ein Planwert von 2 h für die Einsatzbereitschaft am Störungsort.
Seitens des Auftragnehmers ist rechtzeitig bis Vertragsbeginn eine zentrale Rufbereitschaftsnummer zu übergeben. Ferner ist eine Liste aller Mitarbeiter, die im Rufbereitschaftsdienst eingesetzt werden, unter Angabe der Qualifikation nebst gültiger Zeugnisse/Nachweise zu übergeben. Der jeweilige Kolonnenführer muss benannter Bauleiter des Auftragnehmers für den jeweiligen Störeinsatz sein. Änderungen bei Personen und/oder Qualifikation/Telefonnummern sind unverzüglich schriftlich mitzuteilen.
Der Auftragnehmer erklärt sich bereit, in Sonderfällen mit der vorhandenen Rufbereitschaftsdienstorganisation auch Bereitschaftsdiensteinsätze außerhalb seines Vertragsgebietes in anderen Versorgungsgebieten des Auftraggebers zu leisten.
Verfüllmaterialien sowie PKW- und Fußgängerbrücken müssen auf Abruf soweit vorgehalten werden,
dass im Bedarfsfall ein zeitnaher Zugriff möglich ist.

Anlage 1:
Mindestausstattung Personal und Maschinen/Geräte der
Dienstleistungsunternehmen im Bereitschaftsdienst

1.)
1 Baustellenleiter - als Koordinator, bei Bedarf abrufbar für Baustelle (je nach Schadenslage).
Er muss in rotierenden Bereitschaftsdienst integriert sein. Der Baustellenleiter muss sich
ortsnah aufhalten und über eine feste oder mobile Rufnummer verfügen.

2.)
Rotierender Bereitschaftsdienst - regelmäßiger Wechsel des Personals und deren Mitteilung
über eine Erreichbarkeitsliste an die TeWeMa. Personal muss sich ortsnah
aufhalten und über eine feste oder mobile Rufnummer erreichbar sein. Mindestpersonaleinsatzstärke:
1 Vorarbeiter + 1 Facharbeiter = 2 Mitarbeiter. Weiteres Personal muss
bei größeren Störungen verfügbar sein.

3.)
Navigationsgerät bzw. Straßenpläne für das Zuständigkeitsgebiet

4.)
Bagger - Mini Bagger vor Ort, größere Ausführung auf Abruf

5.)
Stromerzeuger - ausreichende Leistung für mitgeführte Geräte

6.)
Pumpe + Schlauchmaterial - C-Kupplung, Schlauchlänge mind. 20 m

7.)
Kompressor + Werkzeug - mit Stemmhammer + Aufbruchwerkzeug

8.)
Ex-geschützte Beleuchtung, 2 Scheinwerfer (je 1 kW Leistung) auf Stativ (mind. 2,0 m Höhe)
2 x PG 12 Feuerlöscher
2 x schwerentflammbare Arbeitskleidung (Nomex-Anzug)

9.)
Absperrmaterial und Beschilderung - für Teilabsperrung des Kopflochs nach RSA, weiteres auf Abruf

10.)
Leichtes Verdichtungsgerät, schweres Verdichtungsgerät auf Abruf

11.)
Ausschachtungswerkzeug

12.)
Grabenverbaumaterial - für Kopfloch an Bord, weiteres auf Abruf

13.)
Betriebsstoffe - an Bord für alle mitgeführten Geräte

## 1 Jahres-LV-Tiefbau TeWeMa 2027-28
Datum: 09.09.2026

### Bereich 1 Jahres-LV Tiefbauarbeiten im Gemeindegebiet Mandelbachtal

#### Abschnitt 1.1 Rodungsarbeiten

**1.1.1 Baufläche räumen**
Baugelände abräumen.
Baufeldfläche von Astwerk, Wurzelwerk und Wurzelstöcke von gefällten Busch- ,Hecken-  u. Baumbestand sowie Aufwuchs und dergleichen bis 0,10 m Stammdurchmesser, 1,00 m über dem Boden gemessen räumen.
Holzresten aus Rodungsarbeiten sowie Steinen, Betonresten, Mauerresten und abgängige Zäune räumen.
Räumgut geht in Eigentum des Auftragnehmers über und wird zu einer vom Auftragnehmer anzugebenden und
zugelassenen Deponie transportiert.
Die Deponiegebühren sind in den Einheitspreis einzurechnen.
Die Rodungen sind zuvor mit dem Eigentümer abzustimmen und genehmigen zu lassen.
Menge: 5,5 M2

**1.1.2 Bäume fällen (d= 0,11 - 0,30 m)**
Bäume fällen
Bäume fällen und Wurzelstöcke roden. Gemessen wird der
Stammdurchmesser 1,00 über Gelände, gesamtes Holz geht
in Eigentum des Auftragnehmers über und wird zu einer
vom Auftragnehmer anzugebenden, zugelassenen Deponie
transportiert.
Wurzellöcher unterhalb des Planums mit geeignetem Boden
verfüllen, Boden verdichten.
Einschließlich Deponiegebühren.
Stammdurchmesser über 0,11 - 0,30 m.
Menge: 1 ST

**1.1.3 Oberboden abtragen und seitl.lagern**
Oberboden abtragen und lagern
Oberboden nach DIN 18300, Klasse 1, profilgerecht
abtragen.
Abtragstärke: ca. 15 - 30 cm.
Oberboden aufnehmen, laden, fördern und seitlich
lagern.
Abtrag in horizontalen und geneigten Flächen.
Unrat vorher und während der Arbeiten aussondern und entsorgen.
Abtrag im Bereich von Vorgärten und bewachsenen Flächen.
Lagerflächen während der Bauzeit bereitstellen.
Menge: 30 M3

**1.1.4 Oberboden andecken**
Oberboden andecken
Gelagerter Oberboden laden, zur Einbaustelle
transportieren und dort profilgerecht einbauen.
Der Oberboden ist planmäßig von Hand abzugleichen und
mit einem Rechen zur Vorbereitung der Ansaat zu
bearbeiten.
Oberboden seitlich gelagert.
Dicke der Andeckung: ca. 20 cm.
Andeckung von horizontalen und geneigten Flächen.
Abgerechnet wird nach Auftragsprofilen oder die
angedeckten Flächen.
Menge: 25 M3

**1.1.5 Oberboden gesiebt liefern auftragen BG4 D 20-30cm**
Oberboden, gesiebt, liefern, profilgerecht auftragen, Bodengruppe 4 DIN 18915, Auftragsdicke über 20 bis 30 cm, Mengenermittlung nach Aufmaß an der Auftragstelle.
Menge: 30 m2

**1.1.6 Rasenansaat herstellen**
Rasenansaat herstellen
Saatgut, Gebrauchsrasen 25 g/m² liefern und einsäen.
Ansaat von Rasen nach DIN 18917. Feinplanum von Hand
für die Ansaat vorbereiten, Steine vom Oberboden
aufnehmen und entsorgen.
Wässern der angesäten Flächen nach DIN 18917 bei
fehlendem natürlichen Niederschlägen.Wasser liefert
der AN, pro Arbeitsgang 10 l/m².
Ansaat in horizontalen und geneigten Flächen bis 45
Grad.
Abgerechnet wird nach eingesäten Flächen.
Menge: 5 M2

**1.1.7 Hecken ausgraben und pflegen**
Hecken jeder Art vorsichtig ausgraben, einschlagen und seitlich lagern und soweit erforderlich wässern.
Nach Abschluss der Arbeiten wieder aufnehmen und neu versetzen und gut wässern.
Heckenhöhe bis 1,00 m
Heckenbreite 0,50 bis 1,50 m
Menge: 10 M

**1.1.8 Metallpfosten ausbauen und setzen**
Metallpfosten aller Art aufnehmen, Fundamente mechanisch entfernen, Abfall entsorgen, seitlich lagern
und nach Beendigung der Bauarbeiten wieder neu in ein
Fundament setzen.
Fundament C 20/25, Abmessung 40x40x60
Höhe bis 1.50 m.
Menge: 7 ST

#### Abschnitt 1.2 Verkehrssicherung

*Hinweis: Hinweis*
Die Sicherungsarbeiten an Arbeitsstellen an Straßen sind gemäß RSA, ZTV-SA, ASR A5.2 und MVAS auszuführen.

Sämtliche Einrichtungen und alle Kosten für verkehrsrechtliche Anordnungen, das Erstellen von Verkehrsregelplänen im Vorfeld der v. A. einschl. Gebühren und Genehmigungen sind in die entsprechenden Positionen des Titels 1.2 einzurechnen.
Ersatz für zerstörte und abhanden gekommene Teile der Einrichtung wird nicht gesondert vergütet

**1.2.1 Verkehrsregelung "halbseitige Sperrung" gemäß Regelplan BI/2 einrichten, vorhalten und abbauen**
Verkehrsregelung "halbseitige Sperrung" gemäß Regelplan
BI/2 einrichten, vorhalten und abbauen.
Verkehrsregelung gemäß Regelplan BI/2 für Straße mit geringer
Verkehrsstärke oder in geschwindigkeitsreduziertem Bereich
und mit deutlicher Einengung nach Forderung der zuständigen
Straßenverkehrsbehörde, einrichten, vorhalten, unterhalten und
nach Beendigung der Arbeiten abbauen und beseitigen.
Die Herstellung der erforderlichen Markierungsarbeiten und der
Beseitigung der Markierungen nach Abbau der
Verkehrsregelung ist einzurechnen.
Die STVO sowie die "Richtlinlien für die Sicher von
Arbeitsstellen (RSA)" und die ASR A5.2 zu beachten und deren
Forderungen einzukalkulieren.
Die Absperrung des Gehweges zur Baustelle hin mit
Absperrschrankengittee ist einzurechnen
Einzurechnen sind für die gesamte Verkehrssicherung
erforderliche Absperr-, Sicherungs-, Beschilderungs-,
Markierungs- und Beleuchtungsmaterialien.
Innerorts
gemäß Regelplan BI/2
Regelzeit = 1 Woche.
Erstellung eines Verkehrzeichensplanes mit Genehmigung der
zuständigen Behörde. Die Kosten für die Planerstellung und die Genehmigung sind einzurechnen.
Der Plan ist vor Baubeginn dem AG vorzulegen.
Menge: 65 St

**1.2.2 Verlängerung oder Verminderung Vorhaltungder der Verkehrsregelung**
Verlängerung oder Verminderung Vorhaltungder der
Verkehrsregelung
Zulage zur Position 01.02.01 für längere oder verkürzte
Vorhaltung der kompletten Verkehrsregelung.
Die Zulage wird für jeden weiteren Tag, der über die Regelzeit
von 1 Woche hinaus geht vergütet.
Bei Verkürzung der Vorhaltezeit wird jeder Tag, um den die
Vorhaltung gegenüber der Regelzeit verkürzt ist als negativer
Zulagebetrag abgezogen.
Menge: 80 D

**1.2.3 Verkehrsregelung "halbseitige Sperrung" gemäß Regelplan BI/5 einrichten, vorhalten und abbauen.**
Verkehrsregelung "halbseitige Sperrung" gemäß Regelplan
BI/5 einrichten, vorhalten und abbauen.
Verkehrsregelung gemäß Regelplan BI/5 für 2-streifige
Fahrbahnen mit halbseitiger Sperrung und geringer
Verkehrsstärke, Verkehersregelung duch Verkehrszeichen,
nach der Forderung der zuständigen Straßenverkehrsbehörde,
einrichten, vorhalten, unterhalten und nach Beendigung der
Arbeiten abbauen und beseitigen.
Die Herstellung der erforderlichen Markierungsarbeiten und der
Beseitigung der Markierungen nach Abbau der
Verkehrsregelung ist einzurechnen.
Die STVO sowie die "Richtlinlien für die Sicher von
Arbeitsstellen (RSA)" und die ASR A5.2 zu beachten und deren
Forderungen einzukalkulieren.
Die Absperrung des Gehweges zur Baustelle hin mit
Absperrschrankengittee ist einzurechnen
Einzurechnen sind für die gesamte Verkehrssicherung
erforderliche Absperr-, Sicherungs-, Beschilderungs-,
Markierungs- und Beleuchtungsmaterialien.
Innerorts
gemäß Regelplan BI/5Regelzeit = 1 Woche.
Erstellung eines Verkehrzeichensplanes mit Genehmigung der
zuständigen Behörde. Die Kosten für die Planerstellung und die Genehmigung sind einzurechnen.
Der Plan ist vor Baubeginn dem AG vorzulegen.
Menge: 10 St

**1.2.4 Verlängerung oder Verminderung Vorhaltungder der Verkehrsregelung**
Verlängerung oder Verminderung Vorhaltungder der
Verkehrsregelung
Zulage zur Position 01.02.03 für längere oder verkürzte
Vorhaltung der kompletten Verkehrsregelung.
Die Zulage wird für jeden weiteren Tag, der über die Regelzeit
von 1 Woche hinaus geht vergütet.
Bei Verkürzung der Vorhaltezeit wird jeder Tag, um den die
Vorhaltung gegenüber der Regelzeit verkürzt ist als negativer
Zulagebetrag abgezogen.
Menge: 20 D

**1.2.5 Verkehrsregelung halbseitige Sperrung gemäß Regelplan BI/6 einrichten, vorhalten und abbauen**
Verkehrsregelung gemäß Regelplan BI/6 für 2-streifige
Fahrbahnen mit halbseitiger Sperrung und geringer
Verkehrsstärke, Verkehersregelung duch Verkehrszeichen,
nach der Forderung der zuständigen Straßenverkehrsbehörde,
einrichten, vorhalten, unterhalten und nach Beendigung der
Arbeiten abbauen und beseitigen.
Die Herstellung der erforderlichen Markierungsarbeiten und der
Beseitigung der Markierungen nach Abbau der
Verkehrsregelung ist einzurechnen.
Die STVO sowie die "Richtlinlien für die Sicher von
Arbeitsstellen (RSA)" und die ASR A5.2 zu beachten und deren Forderungen einzukalkulieren.
Die Absperrung des Gehweges zur Baustelle hin mit
Absperrschrankengittee ist einzurechnen
Einzurechnen sind für die gesamte Verkehrssicherung
erforderliche Absperr-, Sicherungs-, Beschilderungs-,
Markierungs- und Beleuchtungsmaterialien.
Innerorts
gemäß Regelplan BI/6 Regelzeit = 1 Woche.
Erstellung eines Verkehrzeichensplanes mit Genehmigung der
zuständigen Behörde. Die Kosten für die Planerstellung und die Genehmigung sind einzurechnen.
Der Plan ist vor Baubeginn dem AG vorzulegen.
Menge: 10 St

**1.2.6 Verlängerung oder Verminderung Vorhaltungder der Verkehrsregelung**
Verlängerung oder Verminderung Vorhaltungder der
Verkehrsregelung
Zulage zur Position 01.02.05 für längere oder verkürzte
Vorhaltung der kompletten Verkehrsregelung.
Die Zulage wird für jeden weiteren Tag, der über die Regelzeit
von 1 Woche hinaus geht vergütet.
Bei Verkürzung der Vorhaltezeit wird jeder Tag, um den die
Vorhaltung gegenüber der Regelzeit verkürzt ist als negativer
Zulagebetrag abgezogen.
Menge: 20 D

**1.2.7 Zulage für Fußgängerampel**
Zulage für Fußgängerampel
Zulage zur Position 01.02.05 der 2- Phasen-Lichtzeichenanlage für die Einbindung zweier Fußgängerampeln, die auf Anforderung in das System eingebunden sein muss. Mit dieser Position werden aller erforderlichen zusätzlichen Leistungen zur Markierung, Einbindung, Aufbau, Unterhaltung, Betrieb,Abbau
und Abtransport, der Fußgängerampel in die 2-
Phasen.Lichtzeichenanlage vergütet.
Enthalten sind eventuell erforderliches Betriebspersonal,
Betriebskosten, die evtl. erforderliche Verkabelung der Ampeln
so wie alle zum Betrieb der Ampel erforderlichen Materialien
und Nebenleistungen, einschl, der Leitungsmasten zur
Überführung der Kabel über die Straßen.
Regelzeit wie Grundposition  01.02.0005
Menge: 5 St

**1.2.8 Verlängerung oder Verminderung Vorhaltung der Fußgängerampel**
Verlängerung oder Verminderung Vorhaltung der
Fußgängerampel
Zulage zur Position 01.02.07 für längere oder verkürzte
Vorhaltung der kompletten Verkehrsregelung.
Die Zulage wird für jeden weiteren Tag, der über die Regelzeit
von 1 Woche hinaus geht vergütet.
Bei Verkürzung der Vorhaltezeit wird jeder Tag, um den die
Vorhaltung gegenüber der Regelzeit verkürzt ist als negativer
Zulagebetrag abgezogen.
Menge: 10 D

**1.2.9 Zulage für 3-Wege-LZA**
Zulage für 3-Wege-LZA
Zulage zur Position 01.02.05 für die Einbinndung einer
zusätzlichen LZA für eine Seitenstraße. Mit dieser Position
werden alle erforderlichen zusätzlichen Leistungen zur
Markierung, Einbindung,Aufbau,Unterhalltung,Betrieb,Abbau
und Abtransport, der 3. LZA in die 2-Phasen-Lichtzeichenanlage
der Grundposition 01.02.05. vergütet.
Enthalten sind erforderliches Betriebspersonal,Betriebskosten,
die evtl. erforderliche Verkabelung der Ampeln so wie alle zum
Betrieb der Ampel erforderlichen Materialien und
Nebenleistungen, einschl, der Leitungsmasten zur Überführung
der Kabel über die Straßen.
Regelzeit wie Grundposition  01.02.0005
Menge: 1 St

**1.2.10 Verlängerung oder Verminderung Vorhaltung der 3-Wege-LZA**
Verlängerung oder Verminderung Vorhaltung der 3-Wege-
LZA
Zulage zur Position  01.02.0009  für längere oder verkürzte
Vorhaltung der kompletten Verkehrsregelung.
Die Zulage wird für jeden weiteren Tag, der über die Regelzeit
von 1 Woche hinaus geht vergütet.
Bei Verkürzung der Vorhaltezeit wird jeder Tag, um den die
Vorhaltung gegenüber der Regelzeit verkürzt ist als negativer
Zulagebetrag abgezogen.
Menge: 5 D

**1.2.11 Verkehrsregelung Gehweg- Vollsperrung gemäß Regelplan BII/5 einrichten,vorhalten und abbauen**
Verkehrsregelung Gehweg- Vollsperrung gemäß Regelplan
BII/5 einrichten,vorhalten und abbauen
Verkehrsregelung gemäß Regelplan BII/5 für die Vollsperrung
eines Gehweges, Notweg auf der Fahrbahn, Straße mit
geringer Verkehrsstärke oder in geschwindigkeitsreduziertem
Bereich und mit geringer Einengung nach der Forderung der
zuständigen Straßenverkehrsbehörde
einrichten,vorhalten,unterhalten und nach Beendigung der
Arbeiotenabbauen und beseitigen.
Die Herstellung der erforderlichen Markierungsarbeiten und der
Beseitigung der Markierungen nach Abbau der
Verkehrsregelung ist einzurechnen.
Die STVO sowie die "Richtlinlien für die Sicher von
Arbeitsstellen (RSA)" und die ASR A5.2 zu beachten und deren Forderungen einzukalkulieren.
Die Absperrung des Gehweges zur Baustelle hin mit
Absperrschrankengittee ist einzurechnen
Einzurechnen sind für die gesamte Verkehrssicherung
erforderliche Absperr-, Sicherungs-, Beschilderungs-,
Markierungs- und Beleuchtungsmaterialien.
Innerorts
gemäß Regelplan BII/5
Regelzeit = 1 Woche.
Erstellung eines Verkehrzeichensplanes mit Genehmigung der
zuständigen Behörde. Die Kosten für die Planerstellung und die Genehmigung sind einzurechnen.
Der Plan ist vor Baubeginn dem AG vorzulegen.
Menge: 30 St

**1.2.12 Verlängerung oder Verminderung Vorhaltungder der Verkehrsregelung**
Verlängerung oder Verminderung Vorhaltungder der
Verkehrsregelung
Zulage zur Position 01.02.0011  für längere oder verkürzte
Vorhaltung der kompletten Verkehrsregelung.
Die Zulage wird für jeden weiteren Tag, der über die Regelzeit
von 1 Woche hinaus geht vergütet.
Bei Verkürzung der Vorhaltezeit wird jeder Tag, um den die
Vorhaltung gegenüber der Regelzeit verkürzt ist als negativer
Zulagebetrag abgezogen.
Menge: 16 D

**1.2.13 Verkehrsregelung Gehweg- Vollsperrung gemäß Regelplan BII/6 einrichten,vorhalten und abbauen**
Verkehrsregelung Gehweg- Vollsperrung gemäß Regelplan
BII/6 einrichten,vorhalten und abbauen
Verkehrsregelung gemäß Regelplan BII/5 für die Vollsperrung
eines Gehweges, Notweg auf der Fahrbahn, Straße mit
geringer Verkehrsstärke oder in geschwindigkeitsreduziertem
Bereich und mit geringer Einengung nach der Forderung der
zuständigen Straßenverkehrsbehörde
einrichten,vorhalten,unterhalten und nach Beendigung der
Arbeiten abbauen und beseitigen.
Die Herstellung der erforderlichen Markierungsarbeiten und der
Beseitigung der Markierungen nach Abbau der
Verkehrsregelung ist einzurechnen.
Die STVO sowie die "Richtlinlien für die Sicher von
Arbeitsstellen (RSA)" und die ASR A5.2 zu beachten und derenForderungen einzukalkulieren.
Die Absperrung des Gehweges zur Baustelle hin mit
Absperrschrankengittee ist einzurechnen
Einzurechnen sind für die gesamte Verkehrssicherung
erforderliche Absperr-, Sicherungs-, Beschilderungs-,
Markierungs- und Beleuchtungsmaterialien.
Innerorts
gemäß Regelplan BII/5
Regelzeit = 1 Woche.
Erstellung eines Verkehrzeichensplanes mit Genehmigung der
zuständigen Behörde. Die Kosten für die Planerstellung und die Genehmigung sind einzurechnen.
Der Plan ist vor Baubeginn dem AG vorzulegen.
Menge: 2 St

**1.2.14 Verlängerung oder Verminderung Vorhaltungder der Verkehrsregelung**
Verlängerung oder Verminderung Vorhaltungder der
Verkehrsregelung
Zulage zur Position 01.02.0013  für längere oder verkürzte
Vorhaltung der kompletten Verkehrsregelung.
Die Zulage wird für jeden weiteren Tag, der über die Regelzeit
von 1 Woche hinaus geht vergütet.
Bei Verkürzung der Vorhaltezeit wird jeder Tag, um den die
Vorhaltung gegenüber der Regelzeit verkürzt ist als negativer
Zulagebetrag abgezogen.
Menge: 5 D

**1.2.15 Überfahrt für Verkehrsstraßen nach ZTV-SA**
Überfahrt für Verkehrsstraßen nach ZTV-SA
Überfahrt aus Stahplatten mit beidseitigem Schrammbord und
festem Geländer. Die Auflagerung muss mindestens beidseitig 50 cm betragen. Die Oberkante der Stahplatte muss bündig mit der anschließenden Verkehrsfläche abschließen oder ist
entsprechend anzurampen.
Entsprechende Beschilderung für die Stufe ist bei Anrampung
auszuführen.
Überfahrt Leitungsgraben.
Geländerhöhe 0,9 m über Fahrfläche.
Lichte Verkehrsbreite 2,50 m - 3,00 m.
Länge der Überfahrt 1,50 m - 2,00 m (lichte Länge).
Belastbar für SLW 60.
Eine statische Berechnung ist vor Baubeginn dem AG in
dreifacher Ausfertigung zu übergeben.
Menge: 10 St

**1.2.16 Verkehrssicher Übergänge**
Verkehrssicher Übergänge
an Haus- oder Grundstückseingängen herstellen,während der
Bauzeit herstellen,vorhalten,umsetzen unterhalten und nach
Beendigung der Arbeiten abbauen.
Mindestbreite innen 1,00 m. Eingeschlossen ist ein beidseitiges Schutzgeländer von 1,0m Höhe.
Mehrmaliges tägliches Aufnehemen und Wiederverlegen je
Übergaqngist während der Bauzeit ( je Übergang und Tag 5
mal) ist einzukalkulieren.
Belastbar bis max. 350 kg/m².
Auf Verlangen ist ein statischer Nachweis vorzulegen.
Stützweite 3,00 m.
Menge: 10 St

**1.2.17 Schrankenzaun inkl. Gittergewebe und Tastleiste**
Schrankenzaun inkl. Gittergewebe und Tastleiste
Schrankenzaun nach Angaben des AG einschl. der
erforderlichen Tore standischer herstellen, während der Bauzeit unterhalten sowie nach Beendigung der Bauzeit entfernen. 70 v.H. des Preise werden nach Aufstellung, der Rest nach Entfernen des Bauzaunes vergütet.
Die Konstruktion muß denVorschriften für Absperr- und
Warngeräte zur Baustellensicherung gemäß ZTV-SA
entsprechen.
Alle Stahlteile sind verzinkt. Die obere Schranke und untere
Tastleiste sind retroreflektierend. Schranke,Gitter und Tastleiste sind fest mit den Standrohren verbunden.
Die Schrankenzäune sind stabil und standsicher und werden
mit der TL-Fußplatte verwendet, dadurch ist eine beliebige
Winkelausbildung möglich. Das Schrankenblech sowie das
Blech der Tastleiste liegen im Rohrrahmen,somit ist die Folie
beim Transport vor Beschädigung geschützt.
- Höhe 100 cm
-Länge 160,200 oder 240 cm
-Standrohre Ø 42 mm inkl. Fußplatte
-waagrechte Rohre: Ø 26,9 mm
-Folie: Typ 1 8RA 1), rot/weiß
-mit eingenieteter Schranke 250 mm
- Taskleiste 100 mm im eingeschweißtem Rohrrahmen
- inkl. Gittergewebe
- für Grabentiefe ab 1,25 m
.Prüfung gem. TL- Absperrschranken
-entspricht den Vorschriften d. ZTV-SA
Durch die Verbindungsschlaufe können die Schrankenzäune
miteinander verbunden werden
Liefern und aufstellen
Menge: 1370 m

**1.2.18 Schrankenzaun vorhalten**
Schrankenzaun vorhalten
Schrankenzaun aus Pos. zuvor vorhalten
Abgerechnet werden Kalendertage je lfdm Schrankenzaun
Menge: 2650 D

**1.2.19 Halteverbot 72 Stunden vor Baubeginn**
Halteverbot 72 Stunden vor Baubeginn
Halteverbotszone 72 Stunden vor Baubeginn wie folgt laut VPA
herstellen:
-erforderliche Beschilderung ( VZ 283-10/30/20 Halteverbot
Bereich Anfang/Mitte/Ende) laden, transportieren und aufstellen.
-Halteverbot vorhalten und unterhalten
-Zusatzbeschilderung mit Angabe ² Datum der Sperrung"
herstellen und unterhalb des Verkehrzeichechens befestigen.
-Parkende Fahrzeuge listenmäßig erfassen.
-Beschilderung nach Baustellenende abbauen, aufladen und
abtransportiern.
Menge: 1 St

#### Abschnitt 1.3 Oberflächenaufbruch

**1.3.1 Fahrbahnaufbruch Asphalt bis 20 cm Stärke**
Fahrbahnaufbruch aus Asphaltbeton aufbrechen,
aufnehmen und entsorgen.
Bei Stärkeschwankungen wird das Mittel der Stärke im
Aufbruchbereich vergütet.
Asphaltstärke: bis 20 cm
Soweit der Asphalt PAK-haltig ist, ist er in den Container auf dem Bauhof Mandelbachtal einzulagern und zu den normalen Tageszeiten abzufahren.
Die Zulage für PAK-haltige Massen wird über die Pos. 01.03.0002  abgerechnet
Menge: 65 M3

**1.3.2 Besonders überwach.bed. Abfall, Zulage**
Asphaltaufbruch mittels Sprühtest vorab testen.
Belasteten Aufbruch als besonders überwachungsbedürftigen Abfall aufnehmen und auf das Zwischenlager abfahren und dort in einem abdeckbaren Container zur Beprobung einlagern.
Die Beprobung des Materials erfolgt im Auftrag der TeWeMa durch ein externes Labor.
Nach Vorliegen des Analyseergebnisses (Dauer rd. 10 Werktage) den gefüllten Container entsprechend dem Analyseergebnis abfahren und das Material beseitigen.
Zuvor sind mit dem AG die erforderlichen Transportbegleitscheine für den Transport und die Zwischenlagerung abzustimmen und dort abzuholen.

Die Anlegung und Unterhaltung des Zwischenlagerplatzes ist in den Einheitspreis einzukalkulieren.
Die Standkosten der erf. Container sowie dessen Transportkosten gehen zu Lasten des AN.

Die erf. Transportgenehmigung ist vorzuhalten oder durch eine zugelassene Spedition ausführen zu lassen.

Abgerechnet wird nach Wiegescheinen
Abfall: Asphalt PAK-haltig
Abfallschlüssel: EAK-ASN 170301
Beseitigung nach Unterlagen des AG
Gebühren des genehmigten Zwischenlagers zahlt der AG.
Abnahmebescheinigung vorlegen
anzufahrende Anlage:

Ort: Neunkirchen

Name: wird noch bekannt gegeben
Menge: 5 T

**1.3.3 Aufbruch Unterbau der Fahrbahn, bis 50 cm**
Aufbruch Unterbau von Fahrbahnen und
Gehwegflächen und sonstige Flächen, Homogenbereich 2
Aufbruch herstellen, laden und beseitigen einschl.
aller Nebenarbeiten und Nebenkosten.
Unterbau der Fahrbahnbefestigung, bestehend aus
verdichtetem Natursteinmaterial lösen.
Befestigungsstärke bis 0,50 m lösen,
aufnehmen und auf Recyclinganlage abfahren.
Abgerechnet wird die tatsächliche Aushubtiefe.
Menge: 230 M3

**1.3.4 Zulage für HO-Material**
Zulage zum Aufbruch zu vor von HO-Material aller Festigkeitsklassen
ebenfalls ist die Deponierung des HO-Materials einzurechnen.
Menge: 150 M3

**1.3.5 Wegeaufbruch Beton**
Vorhandene Betonbefestigung einschl. Unterbau aufnehmen, und entsorgen.
Unterbaues aus Naturmaterial, Abfuhr auf Recyclinganlage.
Stärke Beton bis 15 cm
Stärke Unterbau: 25 cm
Menge: 7 M2

**1.3.6 Aufbruch Betonplatten**
Vorhandene Betonplatten (Vorflächenbefestigung) einschl.
Mörtelbett aufnehmen, Platten säubern und seitlich oder nach
Angabe des Anliegers auf dem Grundstück zur
Wiederverwendung lagern.
Einschließlich aufnehmen des  Unterbaues aus
Naturmaterial und Abfuhr auf Recyclinganlage.
Stärke des Unterbaus: 25 cm
Gesamtstärke bis 35 cm
Menge: 15 M2

**1.3.7 Wegeaufbruch Verbundsteinbelag mit Pflasterbett**
Vorhandenes Betonverbundsteinpflaster einschl.
Pflasterbett aufnehmen, säubern und seitlich oder nach
Angabe des Anliegers auf dem Grundstück zur
Wiederverwendung lagern.
Einschl. aller Zwickel aus Mosaikpflaster.
Einschließlich aufnehmen des  Unterbaues aus
Naturmaterial und Abfuhr auf Recyclinganlage.
Stärke des Unterbaus: 25 cm
Menge: 235 M2

**1.3.8 Wegeaufbruch Natursteinpflaster 10/10, Stärke bis 40 cm**
Vorhandenes Groß- oder Kleinpflaster aus Natursteinen 10/10 aufnehmen, säubern und seitlich zur Wiederverwendung lagern.
Einschließlich aufnehmen des  Unterbaues aus
Naturmaterial und Abfuhr auf Recyclinganlage.
Aushub- und Abrechnungstiefe 0,35 m.
Menge: 10 m2

**1.3.9 Trennschnitte in Asphalt oder Beton bis 15 cm**
Trennschnitte in Asphalt- oder Betonbelag mit einem
Naßschneidegrät herstellen. Kleinere Schnitte dürfen
mit einer Trennscheibe geschnitten werden.
Schnitttiefe:  bis 15 cm
Bei Asphalt mit einer Stärke über 15 cm ist die Resttiefe mit dem Aushub aufzubrechen.
Menge: 780 M

**1.3.10 Hochbordsteine Teillängen bis 5,00 m aufn.+ entsorgen**
Bordsteine 12/15/25 bis 15/18/30 einschl. Unterbau
Betonband  30/30 cm und Rückenbeton aufnehmen und
entsorgen.
Teillänge bis 5,00 m
Menge: 55 M

**1.3.11 Rinnenplatten 30/30 aufnehmen**
Rinnenplatten 30/30/12/10
einschließlich Unterbau, Betonband 30/30 cm aufnehmen und entsorgen.
Doppelrinnen sowie Doppelrinnen mit einer 15-er Zwischenplatte werden als 2 Rinnenplatten abgerechnet!
Menge: 45 M

**1.3.12 Natursteinrrinne aufnehmen, Pflaster lagern, b = 80 cm**
Natursteinmuldenrinne aus Groß- und Mittelpflaster aufnehmen
einschließlich Unterbau, Betonband 30/80 cm aufnehmen
und entsorgen.
Natursteine reinigen und seitlich zum späteren Wiedereinbau lagern.
Im Bereich von Hausanschlusskreuzungen
Teillänge bis 5,00 m
Menge: 10 M

**1.3.13 Natursteinrrinne aufnehmen, Pflaster lagern, b = 50 cm**
Natursteinmuldenrinne aus Kleinpflaster aufnehmen
einschließlich Unterbau, Betonband 30/50 cm aufnehmen
und entsorgen.
Natursteine reinigen und seitlich zum späteren Wiedereinbau lagern.
Teillänge bis 5,00 m
Menge: 10 M

**1.3.14 Verbundsteinrrinne aufnehmen, Pflaster lagern, b = 50 cm**
Entwässerungsrinne aus Verbundsteinbelag aufnehmen
einschließlich Unterbau, Betonband 30/50 cm aufnehmen
und entsorgen.
Verbundsteinne reinigen und seitlich zum späteren Wiedereinbau lagern.
Teillänge bis 5,00 m
Menge: 10 M

**1.3.15 Tiefbordsteine einschl. Unterbau aufn. + entsorgen**
Betonrandsteine 6/20 bis 10/30 einschl. Unterbau und
Betonband 20/30 cm lösen, laden und entsorgen.
Die Tiefbordsteine einschl. dem Unterbau sind
aufzunehmen, und auf einer zugelassenen Deponie DK0 zu
entsorgen.
Einschl. Deponiegebühren DK0.
Menge: 40 M

**1.3.16 Mauerwerksabbruch**
Mauerwerk aus Naturstein oder künstlichen Mauersteinen
an Bauwerken, Mauern oder in Gräben abbrechen.
Abbruch laden und auf eine zugelassene Deponie DK0 transportieren, einschl. Transport und Kippgebühren.
Menge: 5 M3

**1.3.17 Stahlbeton abbrechen**
Stahlbeton abbrechen, laden und auf eine zugelassene Deponie DK0 transportieren, einschl. Transport und Kippgebühren.
Abbruch an Fundamenten, Einfriedungamauern ect.
Abbruchgut zerkleinern, Kantenlänge bis 30 cm.
Stahlbetonstärke von 20 cm bis 40 cm. Eine Vergütung wegen kleiner Mengen erfolgt nicht gesondert, sondern ist bei der Bildung des EP dieser Position zu berücksichtigen.
Menge: 2 M3

**1.3.18 unbew. Beton abbrechen**
unbewehrten Beton abbrechen, laden und auf eine zugelassene Deponie DK0 transportieren, einschl. Transport und Kippgebühren.
Abbruch an Fundamenten, Einfriedungamauern ect.
Abbruchgut zerkleinern, Kantenlänge bis 30 cm.
Stahlbetonstärke von 20 cm bis 40 cm. Eine Vergütung wegen kleiner Mengen erfolgt nicht gesondert, sondern ist bei der Bildung des EP dieser Position zu berücksichtigen.
Menge: 4 M3

**1.3.19 Mauerwerksdurchbruch bis 50 cm mit Kernbohrung**
Mauerwerk bis 50 cm Stärke bohren Mauerdurchbrüche
mittels Kernbohrung herstellen
  DN 25  -Kernbohrung d 75
  DN 40/50  -Kernbohrung d 90
Nach Einbau der Hauseinführungen für Gas, Wasser und
Strom ist der Hohlraum fachgerecht mit Tangit 3000
(Hersteller: Georg Fischer) auszuschäumen. Die Außen-
und Innenwand ist fachgerecht zu verschließen, zu
verputzen und die Außenwand ist mit einer
Dickschichtisolierung zu versehen. Der AN haftet für
die Dichtigkeit des Mauerwerks im Bereich der
Kernbohrung.
Menge: 2 STK

**1.3.20 Mauerwerksdurchbruch bis 80 cm mit Kernbohrung**
Mauerwerk bis 80 cm Stärke bohren Mauerdurchbrüche
mittels Kernbohrung herstellen
  DN 25  -Kernbohrung d 75
  DN 40/50  -Kernbohrung d 90
Nach Einbau der Hauseinführungen für Gas, Wasser und
Strom ist der Hohlraum fachgerecht mit Tangit 3000
(Hersteller: Georg Fischer) auszuschäumen. Die Außen-
und Innenwand ist fachgerecht zu verschließen, zu
verputzen und die Außenwand ist mit einer
Dickschichtisolierung zu versehen. Der AN haftet für
die Dichtigkeit des Mauerwerks im Bereich der
Kernbohrung.
Menge: 35 STK

**1.3.21 Mauerwerksdurchbruch bis 120 cm mit Kernbohrung**
Mauerwerk bis 120 cm Stärke bohren Mauerdurchbrüche
mittels Kernbohrung herstellen
  DN 25  -Kernbohrung d 75
  DN 40/50  -Kernbohrung d 90
Nach Einbau der Hauseinführungen für Gas, Wasser und
Strom ist der Hohlraum fachgerecht mit Tangit 3000
(Hersteller: Georg Fischer) auszuschäumen. Die Außen-
und Innenwand ist fachgerecht zu verschließen, zu
verputzen und die Außenwand ist mit einer
Dickschichtisolierung zu versehen. Der AN haftet für
die Dichtigkeit des Mauerwerks im Bereich der
Kernbohrung.
Menge: 8 STK

**1.3.22 Mauerwerksdurchbruch bis 50 cm mit Kernbohrung, Kellerinnenwand**
Mauerwerk bis 50 cm Stärke bohren Mauerdurchbrüche
mittels Kernbohrung herstellen
  DN 25  -Kernbohrung d 75
  DN 40/50  -Kernbohrung d 90
Nach Einbau der Hauseinführungen für Gas, Wasser und
Strom ist der Hohlraum fachgerecht mit Tangit 3000
(Hersteller: Georg Fischer) auszuschäumen. Die Außen-
und Innenwand ist fachgerecht zu verschließen, zu
verputzen und die Kellerinnenwand ist mit einer
Dickschichtisolierung zu versehen. Der AN haftet für
die Dichtigkeit des Mauerwerks im Bereich der
Kernbohrung.
Menge: 5 STK

**1.3.23 Mauerwerksdurchbruch bis 50 cm Mehrsparten**
Mauerwerk bis 50 cm Stärke bohren Mauerdurchbrüche
mittels Kernbohrung herstellen
  Mehrsparteneinführung:  -Kernbohrung d 300
Sonst wie Mauerwerksdurchbruch bis 50 cm
Menge: 3 STK

**1.3.24 Mauerwerksdurchbruch bis 80 cm Mehrsparten**
Mauerwerk bis 80 cm Stärke bohren Mauerdurchbrüche
mittels Kernbohrung herstellen
  Mehrsparteneinführung:  -Kernbohrung d 300
Sonst wie Mauerwerksdurchbruch bis 80 cm
Menge: 2 STK

**1.3.25 Mauerwerksdurchbruch bis 120 cm Mehrsparten**
Mauerwerk bis 120 cm Stärke bohren Mauerdurchbrüche
mittels Kernbohrung herstellen
  Mehrsparteneinführung:  -Kernbohrung d 300
Sonst wie Mauerwerksdurchbruch bis 120 cm
Menge: 1 STK

**1.3.26 Mauerwerksdurchbruch von Hand neu herstellen, bis 50 cm**
Alten Wasserhausanschluss im Mauerwerk von Hand frei stemmen und neuen Anschluss in das vorh. Mauerloch einbauen und Gas- und Wasserdicht wieder herstellen.
Mauerwerk bis 50 cm Stärke bohren Mauerdurchbrüche

Nach Einbau der Hauseinführungen für Gas, Wasser und
Strom ist der Hohlraum fachgerecht mit Tangit 3000
(Hersteller: Georg Fischer) auszuschäumen. Die Außen-
und Innenwand ist fachgerecht zu verschließen, zu
verputzen und die Außenwand ist mit einer
Dickschichtisolierung zu versehen. Der AN haftet für
die Dichtigkeit des Mauerwerks im Bereich der
Kernbohrung.
Menge: 5 STK

**1.3.27 Mauerwerksdurchbruch herstellen und verschließen m bis 1,00 m**
Alten Wasserhausanschluss im Mauerwerk von Hand frei stemmen und die alte Einbindungsstelle verschließen und Gas- und Wasserdicht wieder herstellen.
Mauerwerk bis 50 cm Stärke bohren Mauerdurchbrüche

Evtl. Hohlraum ist fachgerecht mit Tangit 3000
(Hersteller: Georg Fischer) auszuschäumen. Die Außen-
und Innenwand ist fachgerecht zu verschließen, zu
verputzen und die Außenwand ist mit einer
Dickschichtisolierung zu versehen. Der AN haftet für
die Dichtigkeit des Mauerwerks im Bereich der
Kernbohrung.
Menge: 5 STK

#### Abschnitt 1.4 Erdarbeiten

*Hinweis: Vorbemerkungen Erdarbeiten*
Vorbemerkung Erdarbeiten
Für die Kalkulation des Aushubes werden nach DIN 18300 VOB Teil C 2016 vier Homogenbereiche festgelegt:

- dem Homogenbereich 1 werden die Erdmassen der Bodenklassen 3 bis 6 nach DIN 18300 VOB Teil C 2012 zugeordnet.
- dem Homogenbereich 2 werden die Erdmassen der Bodenklasse 7 nach DIN 18300 VOB Teil C 2012
zugeordnet.
- dem Homogenbereich 3 werden die Erdmassen der Bodenklassen 1 nach DIN 18300 VOB Teil C 2012 zugeordnet.
- dem Homogenbereich 4 werden die Erdmassen der Bodenklassen 2 nach DIN 18300 VOB Teil C 2012 zugeordnet.

Für die Herstellung von Baugruben, Böschungen, Arbeitsraumbreiten und Verbau gilt die DIN 4124 bzw. die DIN EN 1610 und das DWA Arbeitsblatt A 139.
Für die Abrechnung der Rohrgrabenbreiten incl. Verbau gelten die oben genannten Vorschriften.
Verbau wird in einer Stärke von 15 cm abgerechnet.
Kanaldielen werden inkl. Gurtungen  mit den tatsächlichen Breiten vergütet.
Entfällt der Verbau, wird die lichte Grabenbreite vergütet.
Handaushub im Bereich der Gurtungen, Streben und den Spundwand-/ Dielentälern des Verbaus ist in die nachfolgenden Positionen für den Erdaushub einzurechnen. Hierfür erfolgt keine gesonderte Vergütung!
Erschwernisse und Behinderungen bei dem Einbau und Verdichten von Füllmassen in den Rohrgraben und Schachtbaugruben aufgrund von kreuzenden oder längs verlaufenden Ver- und Entsorgungsleitungen oder provisorisch verlegten Vorflutleitungen sind in die entsprechenden Positionen einzukalkulieren und werden ebenso nicht gesondert vergütet.

Hinweis Bereitstellungsfläche:
Das Baufeld pro Maßnahme ist so anzulegen, dass innerhalb des Baufeldes sich eine Bereitstellungsfläche für die Aushubmaßen befindet.
Sollte dies aus bautechnischen oder verkehrsrechtlichen Gründen nicht möglich sein, ist die Bereitstellungsfläche der Gemeinde am Alten Sportplatz in Habkirchen anzufahren.

**1.4.1 Suchgraben herstellen und wieder verfüllen**
Suchgraben herstellen bis zu einer Tiefe von ca. 2,50m,
vor allem zur exakten Bestimmung der Lage und Höhe
von Rohrleitungen, Kanalhausanschlüssen und Kabeln
längs und quer zur Kanalachse.
Aushub in Böden der Homogenbereiche HOM 1.
Die Aushubmassen sind seitlich innerhalb des Baufeldes zu lagern und nach der Ortung der Leitung wieder einzubauen und zu verdichten.
Die Rohrleitungen und Kabel sind beim Wiederverfüllen mit
Sand zu ummanteln, der ebenfalls einzukalkulieren ist.
Oberflächenaufbruch und -wiederherstellung wird
gesondert vergütet.
An Rohrleitungen und Kabeln entstehende Schäden gehen
zu Lasten des AN.
Handarbeit in den Suchgräben so wie der erforderliche
Grabenverbau und Absicherung gemäß DIN-Vorschriften
und UVV sind einzurechnen.
Menge: 10 M3

**1.4.2 Erdaushub für Kanalgräben und Baugruben, Homogenbereich HOM 1**
Aushub für Gräben und Schächte herstellen und auf die Bereitstelliungsfläche zur Lagerung/Beprobung abfahren.
Die Erdmassen sind auszuheben, zu laden und die Bereitstellungsfläche abzutransportieren.
Erdaushub für Leitungsgraeben und Schachtbaugruben herstellen, aufnehmen, laden und auf die Bereitstellungsfläche in Haufwerken (max. 500cbm) fahren.
Zur Beprobung: überschüssige Massen, die nicht wieder zum Einbau vorgesehen oder geeignet sind, sind durch eine entsprechende Beprobung nach EBV zu beproben und zu lagern. Die Abfuhr dieser Massen wird gesondert vergütet.
Der AN hat bei seiner Kalkulation zu berücksichtigen, dass zwischen der Probenentnahme und der Ergebnisvorlage bis zu 20 KT vergehen können.
Erst nachdem das Probeergebnis vorliegt, kann der Erdmassenabtransport, der über gesonderte Position vergütet wird, erfolgen.
Erdaushub im Homogenbereich HOM 1.
Die zwischengelagerten Aushubmassen sind durch geeignete Massnahmen, z.B. Abdeckungen mit Planen, vor Durchnässung, bis zum Wiedereinbau oder Abtransprot zu schützen. Die hierfür erforderlichen Leistung sind in den Einheitspreis dieser Position einzurechnen.
Die beengten Baustellenverhältnisse sind bei der Wahl des
Baggers zu berücksichtigen, d.h Kompaktbagger, Bagger mit
Kurzheck sind einzusetzen
Aushubtiefe bis 4,50
Menge: 1150 M3

**1.4.3 Erdaushub für Kanalgräben und Baugruben, Homogenbereich HOM 2, Zulage**
Wiederholungsbeschreibung zu OZ  01.04.0001  , jedoch
Homogenitätsbereich HOM 2 in allen Tiefen, DIN 18300.
Für den Aushub ist ein erschütterungsfreies Verfahren einzusetzen. Dies bedeutet, dass bei der Kalkulation der
Aushub mittels Felsfräse zu kalkulieren ist.
Menge: 120 M3

**1.4.4 Handaushub Kanalgraben, Zulage**
Handaushub als Zulage.
Zulage zu den Grabenaushubpositionen in jeder Tiefe.
Menge: 125 M3

**1.4.5 Erdaushub für Kanal-Hausanschluesse, Regeneinläufe, sonstige Leitungen, HOM 1**
Aushub für Anschlussleitungen (Kanal-HA, RE, WL-HAS, WL etc.) herstellen und auf die Bereitstellungsfläche  zur Lagerung und Beprobung abfahren.
Die Erdmassen sind auszuheben, zu laden und auf die Bereitstellungsfläche abzutransportieren.
Zur Beprobung: überschüssige Massen, die nicht wieder zum Einbau vorgesehen oder geeignet sind, sind durch eine entsprechende Beprobung nach EBV zu beproben und zu lagern. Die Abfuhr dieser Massen wird gesondert vergütet.
Der AN hat bei seiner Kalkulation zu berücksichtigen, dass zwischen der Probenentnahme und der Ergebnisvorlage bis zu 20 KT vergehen können.
Erst nachdem das Probeergebnis vorliegt, kann der Erdmassenabtransport, der über gesonderte Position vergütet wird, erfolgen.
Erdaushub des HOMOGENBEREICH HOM 1.
Die zwischengelagerten Aushubmassen sind durch geeignete Massnahmen, z.B. Abdeckungen mit Planen, vor Durchnässung, bis zum Wiedereinbau oder Abtransprot zu schützen. Die hierfür erforderlichen Leistung sind in den Einheitspreis dieser Position einzurechnen.
Die beengten Baustellenverhältnisse sind bei der Wahl des
Baggers zu berücksichtigen, d.h Kompaktbagger, Bagger mit
Kurzheck sind einzusetzen
Aushub bis 4,50 m Tiefe inkl. UGV.
Die Verdichtung und die genaue Lage des Planums,
müssen den geforderten Werten der zum Zeitpunkt der
Ausführung gültigen ZTVE - StB entsprechen. Das
Planum wird vor Einbau des Unterbaues von der
Bauleitung abgenommen. Das Beseitigen des
Tagwassers ist einzukalkulieren.
Zusätzlicher Handaushub hierfür wird nicht vergütet.
Menge: 100 M3

**1.4.6 Beprobung Bodenaushub, Entsorgungsweg feststellen**
Untersuchen des Bodenaushubs und Festlegen des
Entsorgungsweges durch einen Bodengutachter.
Proben des vorhandenen Bodenaushubs entnehmen und
hinsichtlich des Kontaminierungsgrades chemischphysikalisch
analysieren.
Bewertungsmaßstäbe gern. Bundesbodenschutz- und
Altlastenverordnung (BBodSCHG), Verordnung zum
Bodenschutzlastvermerk.

Aushubüberwachung, Separierung, Haufwerkbildung
 nach organoleptischen Kriterien
 Haufwerke max 500 cbm

Haufwerksbeprobung
 2 St Mischprobe aus jeweils 18 Einzelentnahmen in
Abhängigkeit von Kubatur und Korngröße, gemäß EBV
 Entnahme der Einzelproben im Zuge der Aufhaldung oder

Baggerschürfe
 Dokumentation im Entnahmeprotokoll

Laboranalytik - Deklarationsanalytik
 Umfang EBV
 sowie Anforderungen an die stoffliche Verwertung von
mineralischen Reststoffen/Abfällen in der für das Saarland
gültigen Fassung im Feststoff, im Eluat
 sowie Ermittlung der Korngrößenverteilung mit Erstellung
einer Sieblinie

Analysen sind dem AG in 2-facher Ausfertigung zu übergeben,
Abrechnung nach Vorlage des Prüfberichts.
(EP = 2 St Mischprobe/Haufwerk)
Menge: 5 Stk

**1.4.7 Gelagerten Aushub aufnehmem, einbauen und verdichten. Aushub Gräben und Schächte**
Gelagerten Aushub HOM 1 von der Bereitstellungsfläche aufnehmen, an den Einbauort transportieren, einbauen und verdichten.
Die Erdmassen der Homogenbereiche HOM 1 sollen im Kanalgraben, oberhalb der Leitungszone, wiederverfüllt werden.
einbauen und lagenweise in einer Stärke von 30 cm verdichten.
Die DIN EN 1610 ist entsprechend zu beachten.
Verdichtung nach ZTVE StB 94.
Proctordichte > 97 %.

Überschüssige Massen sind gemäß vor genannter Position entsprechen nach BEV zu beproben und dem Ergebnis entsprechend zu entsorgen.
Die Beprobung und der Transport der Massen wird über gesonderte Positionen abgerechnet.
Menge: 500 M3

**1.4.8 Gelagerten Aushub aufnehmem, einbauen und verdichten. Aushub Anschlussleitungen**
Gelagerten Aushub HOM 1 von der Bereitstellungsfläche aufnehmen, an den Einbauort transportieren, einbauen und verdichten.
Die Erdmassen der Homogenbereiche HOM 1sollen in den Hausanschlußgräben, oberhalb der Leitungszone, wiederverfüllt werden.
einbauen und lagenweise in einer Stärke von 30 cm verdichten.
Die DIN EN 1610 ist entsprechend zu beachten.
Verdichtung nach ZTVE StB 94.
Proctordichte > 97 %.

Überschüssige Massen sind gemäß vor genannter Position entsprechen nach BEV zu beproben und dem Ergebnis entsprechend zu entsorgen.
Die Beprobung und der Transport der Massen wird über gesonderte Positionen abgerechnet.
Menge: 50 M3

**1.4.9 Zwischengelagerte Aushubmassen Erdaushub aufnehmen, abfahren und entsorgen HOM 1 und HOM 2**
Aushubmassen nach Beprobung und nach Vorgaben der
Ersatzbaustoffverordnung (EBV) bzw. Deponieverordnung
(DepVo) verwerten bzw. entsorgen.
Homogenbereich HOM 1 und HOM 2
Einstufung gemäß Anlage 1, Tabelle 3 EBV:
Materialklasse BM-0, BM-0*
Verwertung gemäß Einbaukonfiguration nach
Anlage 2, Tabelle 5 EBV
Deponieklasse 0
Abfallschlüsse l 17 05 04
Gebühren für Verwertung/Deponierung inkl.
aller Nebenkosten sind vom AN in den
Einheitspreis mit einzukalkulieren.
Die Abrechnung erfolgt nach anerkannten Wiegescheinen.
Menge: 625 M3

**1.4.10 WL-Hauptleitung sichern quer/längs**
Zulage zum Erdaushub bzw. Wiedereinbau.
Wasserleitungen, die quer und/oder längs zur Grabenachse
verlaufen, freilegen und gegen verschieben in jede Richtung
sichern.
Eine Leitung bzw. ein Anschluß sind einzukalkulieren.
In den Einheitspreis einzurechnen ist die Gestellung
des Sicherungsmaterials, sowie alle Erschwernisse und Vorkehrungen, die aufgrund von Richtlinien und Anweisungen der Leitungsträger zum Schutz von unterirdischen Versorgungsleitungen enzuhalten und zu beachten sind.
Nach Abschluß der Arbeiten sind die Leitungen wieder
sorgfältig mit zu lieferndem Material einzubetten und im
Bereich der Leitungszone zu umhüllen. Das erforderliche
Material hierfür ist in den Einheitspreis einzurechnen.
Zur Freilegung der Leitungen und zur Herstellung des
weiteren Grabenaushubs unter der querenden
Wasserleitung so wie für den Aushub 0,50 m vor und
0,50 m hinter der Wasserleitung wird kein zusätzlicher
Handaushub mehr vergütet. Der erforderliche
Mehraufwand ist in diese Position einzukalkulieren.
Alle Schäden gehen zu Lasten des Auftragnehmers!
Wasserleitung DN 80 mm bis DN 300 mm.
Menge: 160 M

**1.4.11 Nieder- und Mittelspannungskabel sichern, quer/längs**
Nieder- und Mittelspannungsleitung sichern.
Zulage zum Erdaushub bzw. Wiedereinbau.
Sind mehrere nebeneinanderliegende Leitungen (Kabelpaket) zu sichern, so erfolgt die Vergütung bis zu einer Breite von 25 cm nur einmal, bei einer Breite bis zu 50 cm zwei mal etc.
Abrechnungsgrenze ist die äußerste Begrenzung der
Leitungszone.
In den Einheitspreis einzurechnen ist die Gestellung
des Sicherungsmaterials sowie alle Erschwernisse und Vorkehrungen, die aufgrund von Richtlinien und Anweisungen der Leitungsträger zum Schutz von unterirdischen Versorgungsleitungen einzuhalten und zu beachten sind.
Nach Abschluß der Arbeiten sind die Leitungen wieder
sorgfältig mit zu lieferndem Material einzubetten und im
Bereich der Leitungszone zu umhüllen. Das erforderliche
Material hierfür ist in den Einheitspreis einzurechnen.
Zur Freilegung der Leitungen und zur Herstellung des
weiteren Grabenaushubs unter dem querenden
Nieder- und Mittelspannungskabel so wie für den Aushub
0,50 m vor und 0,50 m hinter dem Niederspannungskabel
wird kein zusätzlicher Handaushub mehr vergütet. Der
erforderliche Mehraufwand ist in diese Position einzukalkulieren.

Alle Schäden gehen zu Lasten des Auftragnehmers!

Zulage zum Erdaushub bzw. Wiedereinbau.
Niederspannungskabel freilegen und sichern.
Nach Abschluß der Arbeiten sind die Kabel wieder mit
zu lieferndem steinfreien Material zu betten und zu
umhüllen. Abdeck- und Isoliermaterial ist wieder aufzubringen. Mit einzurechnen sind die erforderlichen
Materialien sowie Abdeck, Markierungs- und Umhüllungsmaterialien.
Telekommunikationskabel werden ebenfalls zu den
Niederspannungskabel gezählt.
Sicherung quer und/oder längs zur Grabenachse.

auch Telekom und  Beleuchtungskabel!
Menge: 225 M

**1.4.12 Grenzsteine sichern**
Grenzsteine jeder Art durch einmessen, vermarken,
verpflocken, sichern einschl. Herstellen von
Einmeß-Skizzen.
Menge: 5 Stk

**1.4.13 Geotextil, GRK 3 f. UGV liefern und einb.**
Geotextil für Rohrgräben und Baugruben als Trennvlies
liefern, einbauen.
Geotextil der Robustheitsklasse GRK3 (Flächengewicht >
150 g/m²), bestehend aus mechanisch verfestigten
Endlosfasern aus 100% UV-stabilisiertem Polypropylen,
liefern, als Trennvlies zwischen vorh. Erdreich und
der UGV gemäß den Einbauvorschriften des Herstellers
einbauen.
Der Einbau des Geotextiles muss nach den Hinweisen des
Herstellers erfolgen. Aufgemessen wird die fertig
verlegte Fläche. Die Überlappung (i.d.R. ca. 50 cm)
wird nicht gesondert vergütet.
Menge: 10 M2

**1.4.14 U-grundverb., N-Schotter 0/56**
Material für Untergrundverbesserung, als Ersatz für
nicht tragfähigen Boden, für Leitungsgräben einschl.
Schachtbaugruben liefern, einbauen und verdichten. Der
Materialnachweis (TO-Nachweis) ist anhand von
anerkannten Lieferscheinen zu führen.
Material = Naturgestein der Körnung 0/56 gemäß ZTV
SoB-StB 04, Fassung 2007.
Bei der Kalkulation sind alle Kornabstufungen im
Bereich 0/56 mm zu berücksichtigen, auch Körnungen
ohne Nullanteile.
Das Bodenaustauschmaterial ist in Lagen a max. 25 cm,
bei Wassergehalten w <= wpr stark verdichtet
einzubauen.
Es darf nur neu gebrochenes, unbelastetes Material
verwendet werden, kein RCL-, Bahnschotter o.ä
Gesamteinbaustärke: 0,50 m.
Es sind nur Z0-Massen zugelassen. Recyclingmaterial ist nicht zugelassen.
Menge: 100 t

**1.4.15 Steinfreien Sand Leitungszone**
Steinfreien Sand liefern und in der Leitungszone des
Rohrgrabens bis 30 cm über Rohrscheitel in der
gesamten Grabenbreite einbauen und sorgfältig verdichten. Maximal zulässige Korngröße = 4 mm.
Nachweis der eingebauten Massen durch Lieferscheine.
Proctordichte  97 %.
Die Sandverfüllung im Bereich der Schachtgruben wird
ebenfalls über diese Position abgerechnet.
Die Kosten der durch ein Büro für Erdbautechnik
durchzuführenden Verdichtungskontrollen, mittels
Künzelstabversuch und Bestimmung der Proctordichte,
sind in den EP einzurechnen. Je Haltung ist mindestens
ein Künzelstabversuch und eine Proctordichtenbestimmung
durchzuführen. Bei Haltungen mit einer Haltungslänge
größer 50,0 lfdm sind je zwei Untersuchungen
erforderlich, wobei der Abstand zwischen den
Untersuchungspunkten nicht größer als 50,0 lfdm sein darf.
Menge: 10 M3

**1.4.16 Steinfreien Sand Rohrgraben**
Steinfreien Sand liefern und in Rohrgraben bzw.
Baugrube einbauen und sorgfältig verdichten.
Nachweis der eingebauten Massen durch Lieferscheine.
Proctordichte  97 %, Straßenbereich  100 %.
Die Kosten der durch ein Büro für Erdbautechnik
durchzuführenden Verdichtungskontrollen, mittels
Künzelstabversuch und Bestimmung der Proctordichte,
sind in den EP einzurechnen. Je Haltung ist mindestens
ein Künzelstabversuch und eine Proctordichtenbestimmung
durchzuführen. Bei Haltungen mit einer Haltungslänge
größer 50,0 lfdm sind je zwei Untersuchungen
erforderlich, wobei der Abstand zwischen den Untersuchungspunkten nicht größer als 50,0 lfdm sein darf.
Menge: 905 M3

**1.4.17 Selbstverdichtender Verfüllbaustoff/Flüssig-Boden liefern u. einbauen**
Selbstverdichtender Verfüllbaustoff/Flüssig-Boden, in flüssiger
Konsistenz zum Verfüllen von Leitungsgräben der
Leitungszone und für die Hauptverfüllung in Bereichen, in denen ein Verfüllen und Verdichten von Sandmassen wegen querender Leitungspakete nicht möglich ist, liefern und nach Herstellerangaben einbauen.
Die Anlieferung erfolgt im Fahrmischer, der Einbau
über Rutschen, Schläuche oder mittels einer Pumpe direkt in
den Leitungsgraben in geringem Abstand zur Grabensohle, um
Entmischungen zu vermeiden. füma® boden ist dabei nicht
direkt auf bzw. gegen die ausgerichteten Rohre einzubringen,
sondern z.B. seitlich gegen den Verbau und gegen die quer zur Grabenachse herzustellende Schalung.
Die Lieferung, der Einbau und der Ausbau der Querschalung
ist mit einzurechnen.
Die flüssige Konsistenz ermöglicht eine
selbstverdichtende Verfüllung ohne zusätzliche mechanische
Verdichtungsarbeit.
Die Oberfläche des verfüllten Leitungsgrabens ist nach einem Tag begehbar und anschließend überbaubar. Dies bedeutet, dass der Leitungsgraben bis zur weiteren Grabenverfüllung an der Oberfläche abzudecken und zu sichern ist. Dieser Umstand und die hierfür erforderlichen Arbeiten sind bei der Kalkulation zu berücksichtigen.
Das Ziehen des Verbaus muss direkt nach Einbau in einem Arbeitsgang erfolgen. Dabei ist
gewährleistet, dass das Material in die Verbauspur
fließt und diese satt verfüllt.
Einbau in Teilmengen von 0,50 bis 2,0 m3 je nach
örtlichen Randbedingungen.
Einschließlich Lieferung.
Das Umsetzen des Fahrmischers innerhalb der Verfüllabschnitte ist ebenfalls in den E.Pr. mit einzurechnen
und wird nicht gesondert vergütet.
Menge: 35 M3

**1.4.18 Vorhandene Rohre aufnehmen**
Kanalrohre aufnehmen.
vorh. Kanalrohre aufnehmen.
Vorhandenen Kanal im Zuge des Erdaushubes aufnehmen,
laden und zur Deponie abtransportieren.
Der lichte Querschnitt der Rohre wird gem.
DIN 18300 in Abzug gebracht.
Als Zulage zur Erdaushubposition
Steinzeug- und Betonrohre von DN 150 - 600 mm
Menge: 50 M

**1.4.19 Rohrkanäle mit Raketeneinsatz bis 75 mm**
Herstellen von Rohrkanälen bis ca. 75 mm mittels Bodendurchschlagsrakete incl. Einziehen von Schutzrohren in die Rohrkanäle.
Die Rohrenden sind mit Kappen so zu verschließen, dass
weder Wasser noch Fremdstoffe eindringen können.
Größere Rohrkanäle mittels Raketeneinsatz sind nicht genehmigt !
Menge: 60 M

**1.4.20 Trassenband verlegen**
Trassenband  liefern und und 30 cm über die neu verlegte Leitung verlegen.
Menge: 900 M

**1.4.21 Beton C 20/25 liefern u. einbauen**
Beton C 20/25 liefern und einbauen,
in allen Tiefen als Widerlager oder Festpunkt, einschl. Lieferung, Einbau und Rückbau der erf. Schalung.
Menge: 12 M3

#### Abschnitt 1.5 Verbauarbeiten

*Hinweis: Hinweis Verbauarbeiten*
Der Auftragnehmer hat vor Beginn der Ausschachtungsarbeiten
die Standsicherheit des gewahlten Verbaus in geprüfter Form unaufgefordert dem AG schriftlich nachzuweisen. Eine besondere Vergütung hierfür erfolgt nicht.

Die Hohe des Verbaus setzt sich zusammen aus der Ausschachtungstiefe von OK Straße bzw. Gelände + 20 cm bei Kanaldielen bzw. + 10 cm bei Verbauplatten bis Unterkante Kanaldielen bzw. Verbauplatte.

Bei Überfahrten und -gängen vermindert sich die Verbauhöhe um die Konstruktionshöhe der Überdeckung und den Überstand von 20 cm über OK.Straße bzw. Gelände. Setzungen, Risse und sonstige Beschädigungen, die auf unsachgemässe Ausführung der Arbeiten zurückzuführen sind, gehen zu Lasten des AN.

In den Einheitspreis einzurechnen sind das Einbauen, vorhalten und beseitigen der erforderlichen Aussteifungen, Stutzen, Steifen, Gurte, Holme, Zangen, Brustholzer usw. Ansonsten wird fur den stahlernen Verbau nur ein Einheitspreis vergütet, unabhangig ob er für die Kanalgraben oder die Baugruben eingesetzt wird.

Dieser Umstand ist bei der Kalkulation zu berucksichtigen.

Wichtiger Hinweis:
Der verfahrensbedingte erforderliche Stirnverbau des
Grabens wird nicht besonders vergütet.

**1.5.1 Eingestellter Elementverbau**
Eingestellter Elementverbau für Leitungsgräben und
Schachtbauwerke nach stat. und konstruktiven
Erfordernissen liefern, einbauen, vorhalten und nach
Einbau der Leitung mit dem Verfüllen des Grabens
fortschreitend zurückbauen einschl. An- und Abtransport
und allen Aussteifungsarbeiten. Ausführung nach
DIN 18303 und DIN 4124.
Abgerechnet wird nach Verbauachse und der Höhe
der Grabensohle bis zur Oberkante des Verbaus,
jedoch höchstens bis 5 cm über Geländeoberkante.
Art des Verbaues = Verbauplatten.
Boden nach Baubeschreibung und Baugrundgutachten.
für Grabentiefe  bis 4,00 m.
Grundwasserstand nach Baubeschreibung.
Die Typenstatik des Herstellers ist der ö. BÜ in
dreifacher Ausfertigung vor Ausführungsbeginn zu
übergeben.
Die Gestellung, Anbringung und spätere Demontage mit
Abtransport der notwendigen
Absturzsicherungen/Schutzgeländer gemäß den gültigen
UVV-Regeln sind in die Position einzurechnen.
Menge: 500 m2

**1.5.2 Senkrechter Verbau, Kanaldielen**
Senkrechter Verbau, Kanaldielen
Senkrechter Verbau
gem. DIN 4124 aus stählernen Kanaldielen, einschl.
Gurtungen und Steifen, gem. statischem Nachweis liefern,
mit fortschreitender Ausschachtung ablassen, vorhalten,
wieder ausbauen und abtransportieren.
In den Einheitspreis einzurechnen sind alle Erschwernisse,
die sich aus der Art des Verbaus ergeben, wie losen und
befestigen der Holzkeile, Umsteifen des Verbaus wie z.B.
beim Rohrverlegen zusatzliches Aussteifen der Gurtungen
bei Kreuzungen von Ver- und Versorgungsleitungen, ziehen
der Kanaldielen event. Umbauen usw.
Das Ausräumen der Kanaldielentaler von Hand,
erforderlicher Handaushub im Bereich der Gurtungen und
Streben und der erforderliche Stirnverbau des Grabens,
wird nicht besonders vergutet. Die entstehenden Kosten
sind in EP einzurechnen.
Menge: 200 m2

**1.5.3 Senkrechter und waagerechter Verbau, Holzbohlen, Hausanschlüsse**
Senkrechter und waagerechter Verbau für Hausanschlussgräben aus
Holzbohlen.
Verbau in vorbereiteten Graben einstellen, verstreben
und nach der Leitungsverlegung Verbau fortschreitend
mit der Grabenverfüllung zurückbauen.
Verbaumaterial Holzbohlen.
Verbau für Gräben Kanalhausanschlüsse
Menge: 100 M2

#### Abschnitt 1.6 Vorflutlenkung

*Hinweis: Hinweis Vorflutlenkung*
Die Höhenlage der provisorischen Vorflut richtet sich nach den Sohlen des vorhandenen alten Kanales. Die Kanalrohre aus PVC werden an den in Betrieb befindlichen Kanal angeschlossen. Die Art der Befestigung der Kunststoffrohre im Bereich der offenen Baugrube bleibt dem Unternehemer überlassen.

Nach der Verlegung der Hauptleitung aus PVC werden die Haus- und Sinkkastenleitungen von der Kunststoffleitung abgetrennt und endgültig an den Kanal angeschlossen. Wird eine Kanalhaltung in mehreren Teilabschnitte verleght, so müssen die PVC-Rohre entsprechend der einzelenen Abschnitte mehrmals an die neu verlegten Rohrleitungen angehängt werden.

Die Hauptleitung aus PVC wird nur einmal auf Haltungslänge vergütet.

Bei den Anschlußleitungen werden die eingebauten Rohre und Formstücke ebenfalls nur einmal vergütet. Sämtliche Kunststoffrohre werden wieder ausgebaut,abgefahren und verbleiben im Eigentum des Unternehmers.

In die Preise einzurechen sind das Liefern und Verlegen sowie Ausbau und Abtransport der Rohre und Formstücke, das Vorhalten des Gleitmittels, Reinigers, Klebers und aller erfordewrlichen Werkzeuge. Verschnitt ist in den Einheitspreis einzurechnen.

Rohre und Formstücke müssen das Gützeichen der Gütegemeinschaft Kunststoffrohre e.V.(RAL) Dichtungsringe das Prüfzeichen PA- 1365 tragen. Der jeweilige Anschluß an die in Betrieb befindlcihen Kanäle, Haus- und Sinkkastenanschlüße einschließlich aller Nebenleistungen wie Überleitungen in Schächten, Wasserhaltung, Einmaueren der PVC-Rohre in die Schächte, Dichten mit Muffenkit oder Plastikol usw. in sin die Einheitspreise einzurechnen

**1.6.1 Vorflutlenkung**
Aufrechterhaltung der Vorflut durch Umpumpen während
der gesamten Bauzeit für die in Betrieb befindlichen
Hauptkanäle.
Hauptkanäle bis DN 500 mm
Abflussdaten:
Trockenwetterabfluß: bis max. ca. 20 l/s (Mischwasserkanal)
Regenwetterabfluß: bis max.ca. 150 l/s.
Vorflutlenkungsanlage komplett liefern, betriebsbereit
einrichten, für die gesamte Dauer der
Sanierungsarbeiten vorhalten und betreiben, gemäß
Arbeitsfortschritt komplett umsetzen, erneut
betriebsbereit einrichten und nach Beendigung der
Arbeiten abbauen und abtransportieren.
Die Vorflutlenkung gilt für alle Haltungssanierungsarbeiten und wird nur einmal vergütet.
Vorflutlenkungsanlage für den in Betrieb befindlichen
Kanal während der gesamten Sanierungsmaßnahme.
Die Vorflutlenkung umfasst die Gestellung und den
Einsatz sämtlicher Geräte, wie Absperrorgane,
abwassergeeignete Pumpen und Reservepumpen,
Kabelmaterial und erf. Kleingeräte,
Abwasserdruckleitungen sowie alle Personalkosten für
die Überwachung der  Vorflutlenkungsanlagen während der
Tag- und Nachtzeit und alle Kosten für die
Energiegestellung zum Betrieb der
Vorflutlenkungsanlagen. Das Überleiten des anfallenden
Schmutz- und Regenwassers darf ausschließlich in
wasserdichten Druckrohren (z. B. Schnellkupplungsrohre
oder Schläuchen) aus Stahl oder PVC-Druckrohre
durchgeführt werden. Es darf kein Schmutzwasser
austreten und ins Erdreich gelangen. Es ist eine
Bereitschaft zur Beseitigung von Störungen mit
einzukalkulieren.
Länge der Vorflutlenkung: entsprechend den
Sanierungsabschnitten
Förderhöhe (geod.) ca. 1,50 - 5,0 m.
Abpumpen nur möglich durch die vorhandenen Schächte
mit Einstiegsöffnung DN 625 mm.
Die Gestellung aller erforderlichen Stromgeräte zum
Betrieb der Vorflutlenkungsanlagen einschl. aller
Kosten für deren Vorhaltung, Wartung, Reparatur und
insbesondere den Betrieb einschl. aller
Betriebsstoffkosten sind in diese Position
einzurechnen.
Bei der notwendigen Betankung der Aggregate muss
gewährleistet sein, dass keine Betriebsstoffe (Diesel
etc.) ins Erdreich gelangen.
Die Vorflutlenkung wird für alle Arbeiten an Haltung
nur einmal vergütet, auch wenn die
Arbeiten zu unterschiedlichen Zeitpunkten oder
wiederholt durchgeführt werden müssen.
Vergütet wird die Vorflutlenkung nur über die Länge der
zu sanierenden Haltung.
Mehrfaches Auf- und Abbauen sowie Umsetzen der Vorflutlenkung entsprechend dem Bauablauf sind in diese Position einzukalkulieren!
Ein Rückstau bis >0,5 m über den vorhandenen
Kanalscheitel ist nicht zulässig. Eine Prüfung seitens
des AN hat immer vorab zu erfolgen.
Menge: 100 m

**1.6.2 Umleitung Schmutzw. Hausanschlüsse, Q max. 10 l/s**
Um- bzw. Überleitung von Schmutzwasser bestehender Hausanschlüsse nach Wahl des AN für die Dauer der Arbeiten bis zur Fertigstellung des jeweiligen Anschlusses. Hierin sind
alle Formstücke, der Einbau, das Vorhalten und der
Abbau, sowie sämtliche hierfür erforderlichen
Leistungen einzurechnen.
Die Vorflulenkung hat so zu erfolgen, dass das
Abwasser des Anschlusses für die Zeit der
Umklemmarbeiten des Kanalanschlusses sicher abgeleitet
wird. Es ist sicherzustellen, dass kein Abwasser in
das Erdreich gelangt.
Die Wasserhaltung erfolgt nach Wahl des AN.
Qmin = 1 l/s bei Trockenwetterabluss
Qmax = 10 l/s im Regenfall, zweijähriges Ereignis
Menge: 25 St

**1.6.3 Umleitung Straßeneinläufe, Q max 25 L/s**
Umleitung der bestehenden Straßenentwässerung
nach Wahl des AN für die Dauer der Arbeiten bis zur
Fertigstellung des jeweiligen Anschlusses. Hierin sind
alle Formstücke, der Einbau, das Vorhalten und der
Abbau, sowie sämtliche hierfür erforderlichen
Leistungen einzurechnen.
Die Vorflutlenkung erfolgt nach Wahl des AN.
Qmin = 1 l/s bei Trockenwetterabluss
Qmax = 25 l/s im Regenfall, zweijähriges Ereignis
Menge: 25 St

**1.6.4 Wasserhaltung Gräben**
Wasserhaltung Gräben
Wasserhaltung für Baugruben und Gräben. Die Wasserhaltung
hat so zu erfolgen, dass die Rohrsohle beim Verlegen trocken
ist. Entsprechend den örtlichen Gegebenheiten sind Pumpensümpfe anzulegen und das ankommende Grund
beziehungsweise. Tagwasser in die jeweils vorhandene Vorflut
umzupumpen.Einschließlich dam Anlegen und Abbauen der
Pumpensümpfe, Antransport, Vorhaltung, Wartung und
Abtransport der Pumpen sowie die erforderlichen Energie. Eine
ständige Wasserhaltung ist durch die Bereitstellung einer
Reservepumpe sicherzustellen.
Menge: 100 m

**1.6.5 Kreiselpumpe bis 30 m³/h**
Komplette Pumpenanlage mit Notstromaggregat liefern,  aufstellen und nach Abschluss der Arbeiten wieder abbauen.
Kreiselpumpe
Gemäß BGL 2020-Nr. T.0.20
Motorleistung 2,5 kW, Volumenstrom bis 30 m3/h
einschl. erforderliches Schlauch und aller Betriebstoffe.
Einschl. schadloser Entsorgung des Pumpenwassers
incl. Pumpzeit bis 10 Stunden
Menge: 8 STK

**1.6.6 Betriebsstunden Pumpe**
Betriebtsstunden der Pumpe zu vor, die über die 10 Stunden/Schadstelle hinausgehen, einschl. aller Betriebs- und Personalkosten.
Menge: 50 Std

#### Abschnitt 1.7 PVC-Rohre

*Hinweis: Hinweis PVC-Rohre*
Die Verlegevorschriften des Herstellers sind zu beachten.

Rohre aus PVC DN 110 bis DN 400 dürfen nur mit einem dafur geeigneten Schneid- und Anfasgerat abgelangt und angefast werden. Die Verwendung eines handgefuhrten Trenngerates ist nicht erlaubt.

Für die Rohrpositionen DN 110 bis DN 400 sind die Lieferung und fachgerechte Verlegung der erforderlichen Doppelmuffen mit innenliegendem Steg und zwei fest eingelegten ölbestandigen Dichtungen in die Einheitspreise mit einzurechnen!

Das Herstellen und der Einbau von Passstücken ist in den Meterpreis einzurechnen.

**1.7.1 vorh. SW-Kanalanschluss trennen und verschließen**
Vorh. SW-Anschluß am alten MW-Kanal trennen und am Ende des Kopfloches mit dem Trennjäger sauber abtrennen und mit Beton verschließen.
Vorh. Anschluss = DN 100 bis DN 150 vom alten Kanal
sorgfältig lösen und ausbauen, verschiedene
Materialien.

Sattelstück aus Steinzeug DN 150 in die alte
HAS-Öffnung am Kanal mit Schnellbinder einmörteln,
innen bündig und von innen sauber verstreichen, von
außen mit Beton ummanteln.
Anschließend ist das Sattelstück mit einem PVC-Deckel
zu verschließen.

Hauptkanal DN 300 bis 700
Menge: 30 ST

**1.7.2 Anschl. m. Kugelgelenk DN/OD 160, Rohr DN 300 bis 1000**
Anschluss mit Kugelgelenk DN/OD 160/162,
Rohrwanddicke 3 bis 15 mm bei PVC-Rohren und bis 10 cm bei Betonrohren, Hauptrohrnennweite DN 300 bis 1.000 Innendurchmesser Hauptrohr 297 mm bis 1.000 mm, aus weichmacherfreiem Polyvinylchlorid (PVC-U) bis Stahlbeton, mit integriertem Kugelgelenk abwinkelbar von 0° bis 11°
(gemäß ATV A 139),
Kanalrohre der Nennweite DN 300 bis 1000 mit
zuvor aufgeführten Wanddicken und Innendurchmesser des
Hauptrohres, einschließlich aller Materialien frei
Baustelle liefern und einbauen.

Im Einheitspreis ist der fachgerechte Anschluss
mittels Bohrmaschine und Bohrkronenaufsatz (Bohrung Ø
162 +/- 1 mm bis 210 mm) am Hauptkanal einzurechnen.

Die Montageanleitung des Herstellers ist zu beachten.
Menge: 20 Stk

**1.7.3 SW- u. MW- Hausanschlussrohr DN 160**
Muffenloses Vollwand-Kunststoffrohr DN/OD 160 (160 x 5,
5 mm), Farbe: braun (RAL 8011), aus weichmacherfreiem
Polyvinylchlorid (PVC-U), in Anlehnung an die DIN EN
1401-1, jedoch mit erhöhter Wanddicke, Ringsteifigkeit
nach ISO 9969 mind. 12 kN/m², glattwandig, mit
DIBt-Zulassung Nr.: Z-42.1-309, inkl. der für die
fachgerechte Verlegung erforderlichen Doppelmuffen mit
innen liegendem Steg und zwei fest eingelegten,
ölbeständigen FE-Dichtungen, liefern und verlegen.
Baulängen:  0,18 m; 0,5 m; 1,5 m; 3,0 m
und 5,0 m
Überdeckung:  0,5 m bis 6,0 m; SLW60
Kennzeichnung: SCHMUTZWASSER, Farbe: Braun RAL 8011
Einbaubed. und Bodenkennwerte DIN EN 1610, einschl.
Lieferung der Regelstatik.
Die Rohre sind von Schmutz und Sand zu säubern und
nach Angabe der Bauleitung im vorgeschriebenen Gefälle
zu verlegen.
Im Einheitspreis sind die Wasserhaltung, Gestellung
der Geräte und Nebenleistungen einzurechnen.
DN 160 mm
Menge: 60 M

**1.7.4 SW- u. MW- Hausanschlussrohr DN 200**
Muffenloses Vollwand-Kunststoffrohr DN/OD 200 (200 x 6,6 mm), HS-S-Rohr, Farbe: braun (RAL 8011), aus weichmacherfreiem Polyvinylchlorid (PVC-U), E-Modul Kurzzeit ≥ 3000 N/mm² bzw. Langzeit ≥ 1500 N/mm², in Anlehnung an die DIN EN 1401-1, jedoch mit erhöhter Wanddicke, Ringsteifigkeit nach ISO 9969 mind. 12 kN/m², glattwandig, mit DIBt-Zulassung Nr.: Z-42.1-309, inkl. der für die fachgerechte Verlegung erforderlichen Doppelmuffen mit innen liegendem Steg und zwei fest eingelegten, ölbeständigen FE-Dichtungen, liefern und verlegen.

Baulängen:  0,22 m; 0,5 m; 1,5 m; 3,0 m und 5,0 m

Überdeckung: 0,5 m bis 6,0 m; SLW60
Menge: 5 M

**1.7.5 Wandverstärktes PVC-Rohr, DN 250**
Muffenloses Vollwand-Kunststoffrohr DN/OD 250 (250 x 8,2 mm), HS-S-Rohr,
Farbe: braun (RAL 8011), aus weichmacherfreiem Polyvinylchlorid (PVC-U), Ringsteifigkeit nach ISO 9969 mindestens 12 kN/m², in Anlehnung an die DIN EN 1401-1, jedoch mit erhöhter Wanddicke, glattwandig, mit DIBt-Zulassung Nr.: Z-42.1-309, E-Modul Kurzzeit = 3000 N/mm² bzw. Langzeit = 1500 N/mm², nachgewiesene Mindestlängsbiegesteifigkeit (Kurzzeit): 170 kNm², mit 3-facher, gleichmäßig axial verlaufender Innengravur unter einem Winkel von 120° mit Namen des Herstellers, Angaben zur Ringsteifigkeit, Nennweite und Produktionsquartal, inklusive der für die fachgerechte Verlegung erforderlichen Doppelmuffen mit innen liegendem Steg und zwei fest eingelegten, gemäß DIN EN 681-2 WH ölbeständigen FE-Dichtungen, liefern und verlegen.
Baulängen:  0,5 m; 1,5 m; 3,0 m und 5,0 m
Überdeckung:  0,5 m bis 6,0 m; SLW60

Die Verlegvorschriften des Herstellers sind zu
beachten.
Eine geprüfte Statik ist vom Auftragnehmer vor
Baubeginn dem Auftraggeber vorzulegen. Eine gesonderte
Vergütung hierfür erfolgt nicht.
Falls erforderlich sind die Rohre auf die
erforderliche Baulänge zu kürzen, einschl. der
erforderlichen Dichtringe.
DN 250 mm
Menge: 5 M

**1.7.6 Wandverst. Kanalrohr DN/OD 315**
Kunststoffrohr DN/OD 315 (315 x 9,1 mm), CONNEX-Rohr, Farbe: grau (RAL 7037), aus weichmacherfreiem Polyvinylchlorid (PVC-U), Nennringsteifigkeit SN 8, mit einem Durchmesser-Wanddickenverhältnis SDR 34, nach DIN EN 1401-1 wandverstärkt, glattwandig, mit DIBt-Zulassung Nr.: Z-42.1-378, nach DIN EN 13476 Rohrtyp A1, mit um mindestens 25 % erhöhter Wanddicke der inneren Verschleißschicht bezogen auf die Anforderungen der DIN EN 13476, E-Modul Kurzzeit = 3000 N/mm² bzw. Langzeit = 1500 N/mm², nachgewiesene Mindestlängsbiegesteifigkeit (Kurzzeit): 480 kNm², mit 1 angeformten Muffe und fest integrierten CI-Dichtung, liefern und verlegen.

Fließlänge (Baulänge): 1,28 m (1,50 m); 2,78 m (3,00 m) und 5,78 m (6,00 m)

Überdeckung: 0,80 m bis 6,00 m; SLW60
Menge: 5 M

**1.7.7 Wandverst. Kanalrohr DN/OD 400**
Kunststoffrohr DN/OD 400 (400 x 11,7 mm), CONNEX-Rohr, Farbe: grau (RAL 7037), aus weichmacherfreiem Polyvinylchlorid (PVC-U), Nennringsteifigkeit SN 8, mit einem Durchmesser-Wanddickenverhältnis SDR 34, nach DIN EN 1401-1 wandverstärkt, glattwandig, mit DIBt-Zulassung Nr.: Z-42.1-378, nach DIN EN 13476 Rohrtyp A1, mit um mindestens 25 % erhöhter Wanddicke der inneren Verschleißschicht bezogen auf die Anforderungen der DIN EN 13476, E-Modul Kurzzeit = 3000 N/mm² bzw. Langzeit = 1500 N/mm², nachgewiesene Mindestlängsbiegesteifigkeit (Kurzzeit): 480 kNm², mit 1 angeformten Muffe und fest integrierten CI-Dichtung, liefern und verlegen.

Fließlänge (Baulänge): 1,28 m (1,50 m); 2,78 m (3,00 m) und 5,78 m (6,00 m)

Überdeckung: 0,80 m bis 6,00 m; SLW60
Menge: 5 M

**1.7.8 Rohrschnitt DN 250**
fachgerechter Rohrschnitt DN 250, Schnitt entgraten
verschiendene Rohrmaterialien
Menge: 2 Stk

**1.7.9 Rohrschnitt DN 315**
fachgerechter Rohrschnitt DN 315, Schnitt entgraten
verschiendene Rohrmaterialien
Menge: 2 Stk

**1.7.10 Rohrschnitt DN 400**
fachgerechter Rohrschnitt DN 400, Schnitt entgraten
verschiendene Rohrmaterialien
Menge: 2 Stk

**1.7.11 Abwasserkontroll-Set DN/OD 200/160, gerade, Klasse A/B**
HS-S-Abwasserkontroll-Set DN/OD 200/160 gerade,
Kl. A/B 12,5 kN,
bestehend aus: HS-S-Abzweig K90 DN/OD 200/160
(Teleskop-Steigrohr DN/OD 200, gerader Durchlauf DN/OD
160, mit DIBt-Zulassung Nr.: Z-42.1-309), Farbe: braun
(RAL 8011), aus weichmacherfreiem Polyvinylchlorid
(PVC-U), nach DIN EN 1401 wandverstärkt, glattwandig,
mit einem Durchmesser-Wanddickenverhältnis SDR 34, mit
beidseitig innen liegender 45°-Schräge, mit 3
angeformten Muffen und fest eingelegten, ölbeständigen
FE-Dichtungen, Gussabdeckung (250 x 250 mm) mit der
Aufschrift "HS-Abwasserkontrolle Kl. A/B" (12,5 t),
inkl. Kindersicherung, liefern und nach
Montageanleitung des Herstellers einbauen.
Die Verlegevorschriften des Herstellers sind zu
beachten.
Menge: 2 Stk

**1.7.12 Abwasserkontroll-Set DN/OD 200/160, links/rechts, Klasse A/B**
HS-S-Abwasserkontroll-Set DN/OD 200/160 links/rechts,
Kl.A/B 12,5 kN,
bestehend aus: HS-S-Abzweig K90 DN/OD 200/160
(Teleskop-Steigrohr DN/OD 200, gerader Durchlauf DN/OD
160, mit DIBt-Zulassung Nr.: Z-42.1-309), Farbe: braun
(RAL 8011), aus weichmacherfreiem Polyvinylchlorid
(PVC-U), nach DIN EN 1401 wandverstärkt, glattwandig,
mit einem Durchmesser-Wanddickenverhältnis SDR 34, mit
beidseitig innen liegender 45°-Schräge, mit 3
angeformten Muffen und fest eingelegten, ölbeständigen
FE-Dichtungen, Gussabdeckung (250 x 250 mm) mit der
Aufschrift "HS-Abwasserkontrolle Kl. A/B" (12,5 t),
inkl. Kindersicherung, liefern und nach
Montageanleitung des Herstellers einbauen.
Die Verlegevorschriften des Herstellers sind zu
beachten.
Menge: 2 Stk

**1.7.13 Abwasserkontroll-Set DN/OD 200/160, gerade, Klasse D**
HS-S-Abwasserkontroll-Set DN/OD 200/160 gerade,
Kl.D 40 kN,
bestehend aus: HS-S-Abzweig K90 DN/OD 200/160
(Teleskop-Steigrohr DN/OD 200, gerader Durchlauf DN/OD
160, mit DIBt-Zulassung Nr.: Z-42.1-309), Farbe: braun
(RAL 8011), aus weichmacherfreiem Polyvinylchlorid
(PVC-U), nach DIN EN 1401 wandverstärkt, glattwandig,
mit einem Durchmesser-Wanddickenverhältnis SDR 34, mit
beidseitig innen liegender 45°-Schräge, mit 3
angeformten Muffen und fest eingelegten, ölbeständigen
FE-Dichtungen, Gussabdeckung (250 x 250 mm) mit der
Aufschrift "HS-Abwasserkontrolle Kl. D" (40,0 t),
inkl. Kindersicherung, liefern und nach
Montageanleitung des Herstellers einbauen.
Die Verlegevorschriften des Herstellers sind zu
beachten.
Menge: 2 Stk

**1.7.14 Abwasserkontroll-Set DN/OD 200/160, links/rechts Klasse D**
HS-S-Abwasserkontroll-Set DN/OD 200/160 links/rechts,
Kl.D 400 kN,
bestehend aus: HS-S-Abzweig K90 DN/OD 200/160
(Teleskop-Steigrohr DN/OD 200, gerader Durchlauf DN/OD
160, mit DIBt-Zulassung Nr.: Z-42.1-309), Farbe: braun
(RAL 8011), aus weichmacherfreiem Polyvinylchlorid
(PVC-U), nach DIN EN 1401 wandverstärkt, glattwandig,
mit einem Durchmesser-Wanddickenverhältnis SDR 34, mit
beidseitig innen liegender 45°-Schräge, mit 3
angeformten Muffen und fest eingelegten, ölbeständigen
FE-Dichtungen, Gussabdeckung (250 x 250 mm) mit der
Aufschrift "HS-Abwasserkontrolle Kl. D" (40,0 t),
inkl. Kindersicherung, liefern und nach
Montageanleitung des Herstellers einbauen.
Die Verlegevorschriften des Herstellers sind zu
beachten.
Menge: 2 Stk

**1.7.15 Schlüssel für Abwasserkontrolle Kl. D**
Sschlüssel für Abwasserkontrolle, Klasse D, liefern und der Bauleitung übergeben.
verzinkt, Vierkantschlüssel SW 17/ SW 22
Menge: 2 Stk

**1.7.16 Fabekun-Steigrohr zu vor, DN 200**
Fabekun-Steigrohr DN 200 oder glw.
Als Verlängerung für Abwasserkontrollset zu vor
liefern, auf erforderliche Länge schneiden und
einbauen.
Die Einbauvorschriften des Herstellers sind zu
beachten.
Bei der Kalkulation sind versch. Längen zu kalkulieren,
abgerechnet wird die eingebaute Länge, ohne
Muffeneinbindungen
Menge: 5 M

**1.7.17 HS-S-Bögen DN 160 als Zulage**
HS-S-Bogen DN/OD 160 mm,
Farbe: braun (RAL 8011), aus weichmacherfreiem
Polyvinylchlorid (PVC-U), nach DIN EN 1401-1
wandverstärkt, glattwandig, mit einem
Durchmesser-Wanddickenverhältnis SDR 34, mit
DIBt-Zulassung Nr.: Z-42.1-309, mit 2 angeformten
Muffen in Abwinklungen von 15° bis 45° und fest
eingelegten, ölbeständigen FE-Dichtungen, liefern und
verlegen
als Zulage zur  Rohrverlegung.
Menge: 60 STK

**1.7.18 HS-S-Bögen DN 200 als Zulage**
HS-S-Bogen DN/OD 200 mm,
sonst wie vor
Menge: 2 STK

**1.7.19 HS-S-Überschiebmuffe DN 160, Zulage**
HS-S-Überschiebmuffe DN/OD 160,
Farbe: braun (RAL 8011), aus weichmacherfreiem
Polyvinylchlorid (PVC-U), nach DIN EN 1401-1
wandverstärkt, glattwandig, mit einem
Durchmesser-Wanddickenverhältnis SDR 34, mit
DIBt-Zulassung Nr.: Z-42.1-309, als Reparaturmuffe,
mit 2 angeformten Muffen und fest eingelegten,
ölbeständigen FE-Dichtungen, liefern und verlegen.
als Zulage zur Rohrverlegung.
Menge: 20 STK

**1.7.20 HS-S-Überschiebmuffe DN 200, Zulage**
HS-S-Überschiebmuffe DN/OD 200,
sonst wie vor
Menge: 2 STK

**1.7.21 HS-S-Abzweig DN/OD 160/110/45°,**
HS-S-Abzweig DN/OD 160/110/45°, Farbe: braun (RAL 8011), aus weichmacherfreiem Polyvinylchlorid (PVC-U), nach DIN EN 1401-1 wandverstärkt, glattwandig, mit einem Durchmesser-Wanddickenverhältnis SDR 34, mit DIBt-Zulassung Nr.: Z-42.1-309, Zulauf unter 45°, mit 3 angeformten Muffen und fest eingelegten, ölbeständigen FE-Dichtungen, liefern und verlegen.
Menge: 10 STK

**1.7.22 HS-S-Abzweig DN/OD 200/160/45°**
HS-S-Abzweig DN/OD 200/160/45°, Farbe: braun (RAL 8011), aus weichmacherfreiem Polyvinylchlorid (PVC-U), nach DIN EN 1401-1 wandverstärkt, glattwandig, mit einem Durchmesser-Wanddickenverhältnis SDR 34, mit DIBt-Zulassung Nr.: Z-42.1-309, Zulauf unter 45°, mit 3 angeformten Muffen und fest eingelegten, ölbeständigen FE-Dichtungen, liefern und verlegen.
Menge: 2 STK

**1.7.23 FHS-Kupplung 75**
FHS-Kupplung 75
Spannbereich (mm): 75 bis 110mm
Farbe: grau/rot
zur variablen, stufenlosen Verbindung von Abwasserrohren der gleichen oder unterschiedlicher Nennweite mit Außendurchmesser von 75 bis 110 mm, aus unterschiedlichen bzw. gleichen Werkstoffen mit vollwandiger, geschäumter, gerippter, oder gewellter Wandung in beliebiger Kombination,
Materialien:
Edelstahlspannband: 1.4401 (V4A)
Fixierkorb: Polypropylen
nachgewiesene Dichtigkeit (bar): bis 1,5
Die Verlegerichtlinien des Herstellers
nach Einbauanleitung sind zu beachten.
Menge: 1 ST

**1.7.24 Rohrkupplung DN 150**
VPC-Rohrkupplung DN 150, Spannbereich 160 - 192 mm zur variablen, stufenlosen Verbindung von Abwasserrohren der gleichen Nennweite mit Außendurchmesser von 160 bis 192 mm, aus unterschiedlichen bzw. gleichen Werkstoffen mit vollwandiger, geschäumter, gerippter, gekammerter oder gewellter Wandung in beliebiger Kombination, bestehend aus: Dichtungskörper nach DIN EN 681-1 mit mehrfachem Doppeldichtprofil und mittig umklappbarem Rohranschlag, Fixier- und Zentrierkorb aus bruchstabilem, hochschlagfesten Polyamid mit beidseitig integriertem Bandführungskanal sowie zwei Spannbändern aus nicht rostenden Stahl mit jeweiliger Gegenbandeinlage, geprüft nach DIN 4060 für eine Scherlast vom 1500 N, Abwinklung mind. 3° und Dichtigkeit bis 2,5 bar, liefern und nach Montageanleitung des Herstellers einbauen.
Menge: 5 ST

**1.7.25 Rohrkupplung DN 200 K**
VPC-Rohrkupplung DN 200 K, Spannbereich 183 - 226 mm, mit DIBt-Zulassung Nr.: Z-42.5-450, zur variablen, stufenlosen Verbindung von Abwasserrohren der gleichen Nennweite mit Außendurchmesser von 183 bis 226 mm, aus unterschiedlichen bzw. gleichen Werkstoffen mit vollwandiger, geschäumter, gerippter, gekammerter oder gewellter Wandung in beliebiger Kombination, bestehend aus: Dichtungskörper nach DIN EN 681-1 mit mehrfachem Doppeldichtprofil und mittig umklappbarem Rohranschlag, Fixier- und Zentrierkorb aus bruchstabilem, hochschlagfesten Polyamid mit beidseitig integriertem Bandführungskanal sowie zwei Spannbändern aus nicht rostenden Stahl mit jeweiliger Gegenbandeinlage, Funktionsprüfung nach DIN 4060, nachgewiesene Dichtigkeit bis 2,5 bar Prüfdruck als Wasserinnendruck, liefern und nach Montageanleitung des Herstellers einbauen.
Menge: 2 ST

**1.7.26 Rohrkupplung DN 200 G**
VPC-Rohrkupplung DN 200 G inkl. Exzenterring, Spannbereich 200 - 261 mm, mit DIBt-Zulassung Nr.: Z-42.5-450, zur variablen, stufenlosen Verbindung von Abwasserrohren der gleichen Nennweite mit Außendurchmesser von 200 bis 261 mm, aus unterschiedlichen bzw. gleichen Werkstoffen mit vollwandiger, geschäumter, gerippter, gekammerter oder gewellter Wandung in beliebiger Kombination, bestehend aus: Dichtungskörper nach DIN EN 681-1 mit mehrfachem Doppeldichtprofil und mittig umklappbarem Rohranschlag, Fixier- und Zentrierkorb aus bruchstabilem, hochschlagfesten Polyamid mit beidseitig integriertem Bandführungskanal sowie zwei Spannbändern aus nicht rostenden Stahl mit jeweiliger Gegenbandeinlage, Funktionsprüfung nach DIN 4060, nachgewiesene Dichtigkeit bis 2,5 bar Prüfdruck als Wasserinnendruck, liefern und nach Montageanleitung des Herstellers einbauen.
Menge: 1 ST

**1.7.27 VPC-Rohrkupplung 250**
Rohrkupplung 250 inklusive Exzenterring, Spannbereich 250 bzw. 270 bis 320 mm, oder gleichwertig, mit DIBt-Zulassung Nr.: Z-42.5-450, zur variablen, stufenlosen Verbindung von Abwasserrohren der gleichen Nennweite mit Außendurchmesser von 250 bzw. 270 bis 320 mm, aus unterschiedlichen bzw. gleichen Werkstoffen mit vollwandiger, geschäumter, gerippter, gekammerter oder gewellter Wandung in beliebiger Kombination, bestehend aus: Exzenterring, Funke VPC-Rohrkupplung 250 mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.
Menge: 1 ST

**1.7.28 BI-Adapter DN 150**
BI-Adapter DN 150
Bestandsrohr Ø Innen (mm): 145-155
Anschlussrohr Ø Außen (mm): 123-161
Farbe: silbergrau/schwarz
Im Lieferumfang:
BI-Adapter
VPC-Rohrkupplung 125
Einschlagholz
Spezialgleitmittel
inkl.
SET Umschaltknarren oder Drehmomentschlüssel
Verbindung von Rohre aus verschiedenen Materialien mit innerem Kreisprofil und den unterschiedlichsten äußeren Rohrwandkonstruktionen
Materialien:
Edelstahlspannband: 1.4404 (V4A)
Manschette: EPDM (DIN EN 681-1)
Prüf- und Zertifizierungsgrundlagen:
DIBt-Zulassung Nr.: Z-42.5-546
Die Verlegerichtlinien des Herstellers
nach Einbauanleitung sind zu beachten.
Bi-Adapter liefern und einbauen
Menge: 5 ST

**1.7.29 BI-Adapter DN 200**
BI-Adapter DN 200
Bestandsrohr Ø Innen (mm): 195-205
Anschlussrohr Ø Außen (mm): 183-226
Farbe: silbergrau/schwarz
Im Lieferumfang:
BI-Adapter
VPC-Rohrkupplung 200 K (VPC200K)
Einschlagholz
Spezialgleitmittel
inkl.
SET Umschaltknarren oder Drehmomentschlüssel
Verbindung von Rohre aus verschiedenen Materialien mit innerem Kreisprofil und den unterschiedlichsten äußeren Rohrwandkonstruktionen
Materialien:
Edelstahlspannband: 1.4404 (V4A)
Manschette: EPDM (DIN EN 681-1)
Prüf- und Zertifizierungsgrundlagen:
DIBt-Zulassung Nr.: Z-42.5-546
Die Verlegerichtlinien des Herstellers
nach Einbauanleitung sind zu beachten
Bi-Adapter liefern und einbauen
Menge: 3 ST

**1.7.30 BI-Adapter DN/OD 250/220**
Bestandsrohr Ø Innen (mm): 245-255
Anschlussrohr Ø Außen (mm): 218-261
Farbe: silbergrau/schwarz
Im Lieferumfang:
BI-Adapter
VPC-Rohrkupplung 220 (VPC220)
Einschlagholz
Spezialgleitmittel
Inkl.
SET Umschaltknarren oder Drehmomentenschlüssel
Verbindung von Rohre aus verschiedenen Materialien mit innerem Kreisprofil und den unterschiedlichsten äußeren Rohrwandkonstruktionen
Materialien:
Edelstahlspannband: 1.4404 (V4A)
Manschette: EPDM (DIN EN 681-1)
Prüf- und Zertifizierungsgrundlagen:
DIBt-Zulassung Nr.: Z-42.5-546
Die Verlegerichtlinien des Herstellers
nach Einbauanleitung sind zu beachten.
Bi-Adapter liefern und einbauen
Menge: 1 ST

**1.7.31 BI-Adapter DN/OD 250/290**
BI-Adapter DN/OD 250/290
Bestandsrohr Ø Innen (mm): 245-255
Anschlussrohr Ø Außen (mm): 240-290
Farbe: silbergrau/schwarz
Im Lieferumfang:
BI-Adapter
VPC-Rohrkupplung 290 (VPC290)
Einschlagholz
Spezialgleitmittel
Inkl.
Tangentialspanner
Verbindung von Rohre aus verschiedenen Materialien mit innerem Kreisprofil
und den unterschiedlichsten äußeren Rohrwandkonstruktionen
Materialien:
Edelstahlspannband: 1.4404 (V4A)
Manschette: EPDM (DIN EN 681-1)
Prüf- und Zertifizierungsgrundlagen:
DIBt-Zulassung Nr.: Z-42.5-546
Die Verlegerichtlinien des Herstellers
nach Einbauanleitung sind zu beachten.
Menge: 1 ST

**1.7.32 BI-Adapter DN/OD 300/360**
Bestandsrohr Ø Innen (mm): 295-305
Anschlussrohr Ø Außen (mm): 295-360
Farbe: silbergrau/schwarz
Im Lieferumfang:
BI-Adapter
VPC-Rohrkupplung 220 (VPC220)
Einschlagholz
Spezialgleitmittel
Inkl.
SET Umschaltknarren oder Drehmomentenschlüssel
Verbindung von Rohre aus verschiedenen Materialien mit innerem Kreisprofil und den unterschiedlichsten äußeren Rohrwandkonstruktionen
Materialien:
Edelstahlspannband: 1.4404 (V4A)
Manschette: EPDM (DIN EN 681-1)
Prüf- und Zertifizierungsgrundlagen:
DIBt-Zulassung Nr.: Z-42.5-546
Die Verlegerichtlinien des Herstellers
nach Einbauanleitung sind zu beachten.
Bi-Adapter liefern und einbauen
Menge: 1 ST

**1.7.33 BI-Adapter DN/OD 400/465**
BI-Adapter DN/OD 400/465
Bestandsrohr Ø Innen (mm): 395-405
Anschlussrohr Ø Außen (mm): 400-465
Farbe: silbergrau/schwarz
Im Lieferumfang:
BI-Adapter
VPC-Rohrkupplung 290 (VPC290)
Einschlagholz
Spezialgleitmittel
Inkl.
Tangentialspanner
Verbindung von Rohre aus verschiedenen Materialien mit innerem Kreisprofil
und den unterschiedlichsten äußeren Rohrwandkonstruktionen
Materialien:
Edelstahlspannband: 1.4404 (V4A)
Manschette: EPDM (DIN EN 681-1)
Prüf- und Zertifizierungsgrundlagen:
DIBt-Zulassung Nr.: Z-42.5-546
Die Verlegerichtlinien des Herstellers
nach Einbauanleitung sind zu beachten.
Menge: 2 ST

**1.7.34 Reparaturrohr DN/ID 250**
Reparaturrohr DN/ID 250
Baulänge: 1000mm
Farbe: braun (RAL8011)
Im Lieferumfang:
Reparaturrohr
inkl. Zubehör:
- VPC (bei Steinzeugrohr): VPC 270 (VPC270)
- VPC (bei Betonrohr): VPC 325 (VPC325)
Zur Sanierung und Anbindung an Steinzeugrohren (Normallast & Hochlast DN250), kreisrunde Betonrohre DN250
TECHNISCHE EIGENSCHAFTEN
Materialien: PVC-U
Hauptrohrnennweite: DN/OD275, DN/ID 250
Muffenlos
liefern und nach Einbauanleitung des Herstellers verlegen benötigten VPC-Rohrkupplungen und ggf. Ausgleichsringe sind im Lieferumfang enthalten.
Menge: 1 ST

**1.7.35 Reparaturrohr DN/ID 300**
Reparaturrohr DN/ID 300
Baulänge: 1000mm
Farbe: braun (RAL8011)
Im Lieferumfang:
Reparaturrohr
inkl. Zubehör:
- VPC (bei Steinzeugrohr): VPC 382 (VPC382)
- VPC (bei Betonrohr): VPC 455 (VPC455)
Zur Sanierung und Anbindung an Steinzeugrohren (Normallast & Hochlast DN300), kreisrunde Betonrohre DN300
TECHNISCHE EIGENSCHAFTEN
Materialien: PVC-U
Hauptrohrnennweite: DN/OD325, DN/ID 300
Muffenlos
liefern und nach Einbauanleitung des Herstellers verlegen benötigten VPC-Rohrkupplungen und ggf. Ausgleichsringe sind im Lieferumfang enthalten.
Menge: 1 ST

**1.7.36 Reparaturrohr DN/ID 400**
Reparaturrohr DN/ID 400
Baulänge: 1000mm
Farbe: braun (RAL8011)
Im Lieferumfang:
Reparaturrohr
inkl. Zubehör:
- VPC (bei Steinzeugrohr): VPC 500 (VPC500)
- VPC (bei Betonrohr): auf Anfrage
Zur Sanierung und Anbindung an Steinzeugrohren (Normallast & Hochlast DN400)
TECHNISCHE EIGENSCHAFTEN
Materialien: PVC-U
Hauptrohrnennweite: DN/OD430, DN/ID 400
Muffenlos
liefern und nach Einbauanleitung des Herstellers verlegen benötigten VPC-Rohrkupplungen und ggf. Ausgleichsringe sind im Lieferumfang enthalten.
Menge: 1 ST

#### Abschnitt 1.8 Strassenentwässerung

*Hinweis: Hinweis Strassenentwässerung*
Wenn im Leistungsverzeichnis nicht besonders erwähnt, sind alle Rohrmaterialien und Dichtungen der nachfolgenden Positionen vom AN zu liefern und einzubauen.

**1.8.1 Strassenablauf o. Aufsatz einbauen (recht.Aufsatz )**
Strassenablauf aus Betonfertigteilen
nach EN/DIN 4052 ohne
Aufsatz einbauen. Fugen mit Moertel MG III nach DIN
1053 dicht fuellen. Fuellung glattstreichen.
Aufsatz wird gesondert verguetet.
Boden Form 1a  ( 330 mm )
Zwischenteil 6b  ( 325 mm )
Konus 11  ( 325 mm )
Auflagering Form 10 b (fuer rechteckige Aufsaetze),
Auflager aus Beton C 20/25, 20 cm dick, herstellen.
Material liefern.
Menge: 2 St

**1.8.2 Strassenablauf o. Aufsatz (quadr.Aufsätze)einbauen**
Strassenablauf aus Betonfertigteilen nach DIN 4052
ohne Aufsatz einbauen.
Fugen mit Moertel MG III nach DIN
1053 dicht fuellen. Fuellung glattstreichen.
Aufsatz wird gesondert verguetet.
Boden Form 1a  ( 330 mm )
Teil 5 d  ( 600 mm )
Auflagering Form 10 a (fuer quadratische Aufsaetze
mit Trischter)
Auflager aus Beton C 20/25, 20 cm dick, herstellen.
Material liefern.
Bereich: Entwässerungsmulde
Menge: 2 St

**1.8.3 Aufsatz f. 300x500,Eimer C3,Daempf.Einlage Schlitzweite 16 mm**
Aufsatz fuer Strassenablauf nach DIN EN 124
aufsetzen, Klasse D 400,
Ausfuehrung  Aufsatz 300/500 mm
Typ:ELCORD Passavant Kanalguss oder gleichwertiges,
Daempfende Peweren-Einlage,Pultform
Schlitzweite 16 mm, Einlaufquerschnitt 520 cm2
Eimer: FORM C 3 gemäßEN/DIN 4052,
Aufsatz auf planmaessige Hoehe setzen.
Fuge zwischen Fertigteilen mit Moertel MG III
nach DIN 1053 unter Verwendung von Distanzstuecken
entsprechender Festigkeit fuellen. Fuellung glattstreichen, einschl. Öffnungswerkzeug.
Menge: 2 St

**1.8.4 Aufsatz f. 500x500,Eimer A4,Daempf.Einlage Schlitzweite 25 mm,Rinnenform**
Aufsatz fuer Strassenablauf nach DIN EN 124
aufsetzen, Klasse D 400,
Ausfuehrung  Aufsatz 500/554 mm
Typ:Multitop 500 RF Passavant Kanalguss oder
gleichwertiges,
in Rinnenform Stichmaß2,5 cm,
Daempfende Peweren-Einlage
mit multifunktionalem Doppelscharnier
Schlitzweite 25 mm,Einlaufquerschnitt 1170 cm2
Eimer: FORM A 4 gemäßEN/DIN 4052,
Aufsatz auf planmaessige Hoehe setzen.
Fuge zwischen Fertigteilen mit Moertel MG III
nach DIN 1053 unter Verwendung von Distanzstuecken
entsprechender Festigkeit fuellen. Fuellung glattstreichen, einschl. Öffnungswerkzeug.
Bereich: Entwässerungsmulde
Menge: 2 St

**1.8.5 Aufsatz Straßeneinlauf angleichen**
Aufsatz fuer Strassenablauf aufnehmen und
mit neuen Ausgleichsringen auf Höhe setzen
Fuge zwischen Fertigteilen mit Moertel MG III
nach DIN 1053 unter Verwendung von Distanzstuecken
entsprechender Festigkeit fuellen.
Fuellung glattstreichen
einschl. aufnehmen und angleichen von 0,50 m Rinnenplatten beidseits des Straßeneinlaufs.
Menge: 2 St

**1.8.6 Fertigteil f. Str .-Ablauf einbauen Schaftkonus 11**
Betonfertigteil nach DIN 4052 fuer Strassenablauf
einbauen. Fugen mit Moertel MG III nach DIN 1053
fuellen. Fuellung glattstreichen.
Schaftkonus Form 11 (325 mm hoch).
Menge: 1 St

**1.8.7 Fertigteil f. Str .-Ablauf einbauen Aufl-Ring 10a**
Betonfertigteil nach DIN 4052 fuer Strassenablauf
einbauen. Fugen mit Moertel MG III nach DIN 1053
fuellen. Fuellung glattstreichen.
Auflagering Form 10a (fuer quadratische Aufsaetze).
Menge: 1 St

**1.8.8 Fertigteil f. Str .-Ablauf einbauen Aufl-Ring 10b**
Betonfertigteil nach DIN 4052 fuer Strassenablauf
einbauen. Fugen mit Moertel MG III nach DIN 1053
fuellen. Fuellung glattstreichen.
Auflagering Form 10b (fuer rechteckige Aufsaetze).
Menge: 1 St

#### Abschnitt 1.9 Oberflächenwiederherstellung

**1.9.1 Schottertragschicht**
Planum gem. ZTVE herstellen,
für Straßen- und Gehwegflächen
max. Abweichung von der Sollhöhe
+- 2 cm,
auf 4,0 m Setzlatte.
Ev2 = 45 MN/m2, danach:

Schottertragschicht herstellen.
Schottertragschicht nach ZTV-SoB-StB
liefern, einbauen und verdichten.
Einbau in 1 oder 2 Lagen.
Einbaustärke :
45 cm im Straßenbereich(EV2=150 MN/M2)
25 cm im Gehwegbereich
Naturmaterial 0/56.
Menge: 500 T

**1.9.2 Rinnenplatten 30/30/10-12**
Rinnenplatten 30/30/10-12
Rinnenplatten auf einen Unterbeton C 20/25 (Flusskies
MV 1:3) hohlraumfrei, flucht- und höhengerecht
versetzen.
Im Anschluss an Sinkkästen und sonstige Einbauten sind
die Rinnenplatten zu schneiden und einzupassen.
Hierfür erfolgt keine gesonderte Vergütung.
Die Stoßfugen sind an der Stirnseite mit Zementmörtel
(Flusssand MV 1:3 ) zu schließen.
Längs- und Querfugen sind mit dünnflüßigem Mörtel des
gleichen MV zu schlämmen.
Die Rinnenplatten sind nach dem Schlämmen mit Flusssand
zu reinigen.
Jede 20. Fuge ist als Dehnungsfuge auszubilden.
Der Unterbeton ist zwischen flucht- und höhengerechter
Schalung einzubringen und sorgfältig und intensiv mit
geeignetem Gerät zu verdichten.
Außer den vorgenannten Arbeiten sind noch folgende
Leistungen im Preis enthalten:
Liefern der Rinnenplatten und liefern und einbauen des
Unterbetons.
Rinnenplatten: 30/30/10-12 cm
Unterbeton: 31/29-31 cm
Das Betonband ist zusammen mit dem Betonband der
Bordsteine herzustellen
Teillängen unter 5,00 m
Menge: 35 M

**1.9.3 Rinnenplatten schneiden (30/30/10- 12)**
Rinnenplatten schneiden
Rinnenplatten auf Gehrung schneiden.
Rinnenplatten 30/30/10-12 cm.
Menge: 15 ST

**1.9.4 Bordsteine 16/18/16,5 1,00 m**
Bordsteine 16/18/16.5
Bordsteine in Geraden und Kurven auf einem Unterbeton
mit einer Rückenstütze 15x15 cm aus Beton C 20/25
In den noch ungebundenen Unterbeton flucht und
höhengerecht versetzen.
Ohne Verfugung, mit max. 5 mm Stoßfuge
Jede 6. Fuge ist als Dehnungsfuge auszubilden.
Die Dehnungsfugen sind im Unter- und Rückenbeton mit
Styropor auszubilden.
Im Preis enthalten sind außer dem Versetzen noch
folgende Leistungen:
Liefern der Bordsteine, liefern und einbauen des
Rückenbetons sowie des Unterbetons.
Der Unterbeton ist zwischen flucht- und höhengerechter
Schalung einzubringen und intensiv mit geeignetem
Gerät zu verdichten.
Betongüte wie vor beschrieben.
Bordsteine:16/18/16,5/100
Betonband: 33 / 29-31 cm
Teillängen unter 5,00 m
Menge: 15 M

**1.9.5 Bordsteine schneiden 16/18/16,5**
Bordssteine schneiden
Bordsteine gerade und auf Gehrung schneiden.
Bordsteine: 16/18/16,5
Menge: 30 ST

**1.9.6 Bordsteine 15/18/25 1,00 m**
Bordsteine 15/18/25
Bordsteine in Geraden und Kurven auf einem Unterbeton
mit einer Rückenstütze 15x15 cm aus Beton C 20/25
In den noch ungebundenen Unterbeton flucht und
höhengerecht versetzen.
Ohne Verfugung, mit max. 5 mm Stoßfuge
Jede 6. Fuge ist als Dehnungsfuge auszubilden.
Die Dehnungsfugen sind im Unter- und Rückenbeton mit
Styropor auszubilden.
Im Preis enthalten sind außer dem Versetzen noch
folgende Leistungen:
Liefern der Bordsteine, liefern und einbauen des
Rückenbetons sowie des Unterbetons.
Der Unterbeton ist zwischen flucht- und höhengerechter
Schalung einzubringen und intensiv mit geeignetem
Gerät zu verdichten.
Betongüte wie vor beschrieben.
Bordsteine:15/18/25/100
Betonband: 33 / 29-31 cm
Menge: 10 M

**1.9.7 Bordsteine schneiden 15/18/25**
Bordssteine schneiden
Bordsteine gerade und auf Gehrung schneiden.
Bordsteine: 15/18/25
Menge: 10 ST

**1.9.8 Randsteine 8/20/100**
Randsteine 8/20/100 bis 10/20/100
Randsteine in Geraden und Kurven auf einem 15 cm
starken und 40 cm breiten Unterbeton mit zwei
Rückenstützen 10 x 15 cm aus Beton C 20/25.
Direkt auf den noch ungebundenen Unterbeton flucht- und
höhengerecht versetzen.
Ohne Verfugung mit max. 5 mm Stoßfugen.
Im Preis enthalten sind außer dem Versetzen der
Randsteine noch folgende Leistungen:
Liefern der Randsteine, liefern und einbauen des
Rückenbetons sowie des Unterbetons. Der Unterbeton ist
zwischen flucht- und höhengerechter
Schalung einzubringen und sorgfältig und intensiv
mit geeignetem Gerät zu verdichten.

Randsteine:8-10/20/100
Teillängen unter 5,00 m
Menge: 10 M

**1.9.9 Randsteine schneiden 10/20/100**
Randsteine schneiden
Randsteine gerade und auf Gehrung schneiden.
Randsteine:10/20/100
Menge: 5 ST

**1.9.10 Randsteine 10/30/100**
Randsteine 10/30/100
Randsteine in Geraden und Kurven auf einem 15 cm
starken und 40 cm breiten Unterbeton mit zwei
Rückenstützen 15 x 15 cm aus Beton C 20/25.
Direkt auf den noch ungebundenen Unterbeton flucht- und
höhengerecht versetzen.
Ohne Verfugung mit max. 5 mm Stoßfugen.
Im Preis enthalten sind außer dem Versetzen der
Randsteine noch folgende Leistungen:
Liefern der Randsteine, liefern und einbauen des
Rückenbetons sowie des Unterbetons. Der Unterbeton ist
zwischen flucht- und höhengerechter
Schalung einzubringen und sorgfältig und intensiv
mit geeignetem Gerät zu verdichten.

Randsteine:10/30/100
Teillängen unter 5,00 m
Menge: 12 M

**1.9.11 Randsteine schneiden 10/30/100**
Randsteine schneiden
Randsteine gerade und auf Gehrung schneiden.
Randsteine:10/30/100
Menge: 6 ST

**1.9.12 Verbundsteine wiederverlegen**
Verbundsteine aller Formate, Größe und Stärke im Bereich des Baufeldes seitlich gelagert aufnehmen und wiederverlegen.
Lieferung, der Einbau und das Verdichten eines 5 cm starken (unverdichteter Zustand) Pflasterbettes.
Material: Brechsand-Splitt-Gemisches 0/5 mm.
Verfugung mit Rheinsand
Die Arbeiten werden von Hand ausgeführt.
Abgerechnet werden nur die tatsächlich wiederhergestellten Flächen.
Flächen Einzelaufbrüche
einschl. Auspflasterung mit Mosaikpflaster, soweit beim Aufbruch selbiges mit ausgebaut wurde.
Menge: 250 M2

**1.9.13 Ersatzlieferung Verbundsteine**
Ersatzlieferung für zu Bruch gegangene Verbundsteine
als Zulage zur Wiederherstellung des Verbundsteinbelags
alle Sorten Verbundsteine
Menge: 5 M2

**1.9.14 Instandsetzen von Betonflächen**
Instandsetzen von Betonflächen C 20/25, sonst wie vor
S = 20 cm
Menge: 6 M2

**1.9.15 Instandsetzen von Betonplatten**
seitlich gelagerte  aufnehmen und wieder versetzen
Gehwegplatten aus Beton, Waschbeton o.ä. in verschiedenen Größen, in Kalk- oder Zementmörtel bis 5 cm Stärke einschließlich einschlämmen mit Kalk- oder Zementmörtel
Menge: 5 M2

**1.9.16 Ersatzlieferung Platten**
Ersatzlieferung für zu Bruch gegangene Platten aus Beton bzw. Waschbeton
als Zulage zur Wiederherstellung des Plattenbelags
alle Sorten Platten
Menge: 0,5 M2

**1.9.17 Rote Erde liefern und einbauen**
Rote Erde liefern und in einer Stärke von 3-5 cm einbauen und verdichten
Körnung: 2/5 bis 4/8 mm
Abgerechnet wird nach anerkannten Lieferscheinen
Menge: 5,5 t

**1.9.18 Oberboden gesiebt liefern auftragen BG4 D 20-30cm**
Oberboden, gesiebt, liefern, profilgerecht auftragen, Bodengruppe 4 DIN 18915, Auftragsdicke über 20 bis 30 cm, Mengenermittlung nach Aufmaß an der Auftragstelle.
Menge: 35 m2

**1.9.19 Natursteinrrinne, Pflaster wiederherstellen, b = 80 cm**
Natursteinmuldenrinne wieder herstellen seitl. gelagertes Groß- und Mittelpflaster aufnehmen Unterbau, Betonband 30/80 cm herstellen C 20/25.
Natursteine in Steintec Mörtel versetzen und mit Stein-Tec Fugenmaterial einschlämmen
Teillänge bis 5,00 m
Menge: 10 M

**1.9.20 Natursteinrrinne, Pflaster wiederherstellen, b = 50 cm**
Natursteinmuldenrinne wieder herstellen seitl. gelagertes Kleinpflaster aufnehmen Unterbau, Betonband 30/50 cm herstellen C 20/25.
Natursteine in Steintec Mörtel versetzen und mit Stein-Tec Fugenmaterial einschlämmen
Teillänge bis 5,00 m
Menge: 15 M

**1.9.21 Verbundsteinrrinne wieder herstellen, Pflaster lagern, b = 50 cm**
Entwässerungsrinne aus Verbundsteinbelag
seitl. gelagerte Verbundsteine aufnehmen und
auf Unterbau, Betonband 30/50 cm,
C20/25 einschl. seitl. Schalung wieder versetzen und Fugen einschlämmen.
Teillänge bis 2,00 m
Menge: 20 M

**1.9.22 Asphaltbinder AC 0/16 BS herstellen, Gehwege**
Asphaltbinderschicht aus Asphaltbinder AC 16 B S
herstellen.
In Verkehrsflächen der Bauklasse III bis IV.
Einbaumenge 100 bis 125 kg/m²
Bindemittel = 25/55-55 A.
Grobe Gesteinskörnung = Kategorie C 95/1.
Einbau in Kleinmengen je Anschluss
Menge: 15 t

**1.9.23 Asphaltbeton 0/5 in Gehwegen, Handeinbau o. kl. Flächen**
Asphaltbeton 0/5  mm im Bereich von Gehwegen,
liefern und in nachfolgender Stärke auf die
Binderschicht einbauen und verdichten.
In Handeinbau.
Die Stärke wird in verdichtetem Zustand gemessen.
Die Ausführung der Arbeiten ist gem. RSTO,
DIN 18317, ZTVT und ZTV bit.-StB 84 vorzunehmen.
Die eingebauten Mengen sind durch Wiegescheine nachzuweisen.
Das höhenmäßige Angleichen von Armaturen und Schachtabdeckungen wird bei Neuversetzungen nicht gesondert
vergütet.
Menge: 17 t

**1.9.24 Asphalttragschicht 0/22 TN**
Asphalttragschicht aus Asphalttragschichtmischgut
AC 22 T N herstellen, Einbau von Hand
In Verkehrsflächen der Bauklasse III bis IV.
Fahrbahn- bzw. Baufeldbreite.
Einbaumenge = 180 bis 230 kg/m²
Bindemittel = 70/100.
Menge: 18 t

**1.9.25 Asphaltbinder AC 0/16 BS herstellen, Bundesstraße**
Asphaltbinderschicht aus Asphaltbinder AC 16 B S
herstellen.
In Verkehrsflächen der Bauklasse III bis IV.
Einbaumenge 100 bis 125 kg/m²
Bindemittel = 25/55-55 A.
Grobe Gesteinskörnung = Kategorie C 95/1.
Einbau in Kleinmengen je Anschluss
Menge: 53 t

**1.9.26 Naht in Asphaltschicht herst. Naht AD*. *Dicke 3,5-4,5**
Naht in Asphaltschicht herstellen.
Naht in Asphaltdeckschicht.
'
längs und quer 'Naht
'
Heißaufzubringendes polymermodifiziertesBitumen 25/55-5
5 auf die Nahtflanke volldeckendauftragen oder anspritzen, Menge 50g/m je cmSchichtdicke, Nahtflanke vorab säubern.
'Material
Dicke der Schicht über 3,5 bis 4,5 cm.
einschl. vorherigem Fugenschnitt
Menge: 42 m

**1.9.27 Anschluss mit Fugenband herstellen Anschluss quer*Schichtd. 4 cm *Breite 10 mm**
Anschluss an bestehende Asphaltdeckschicht oder Bauteil
in der Dicke der Asphaltdeckschicht mit Fugenband
herstellen.
Querfuge.
Dicke der Asphaltdeckschicht = 4 cm.
Einzellängen bis 20m
Breite des Fugenbandes = 10 mm.
Menge: 535 m

**1.9.28 Asphaltbeton 0/8 oder 0/11 mm einbauen.**
Asphaltbeton nach ZTV Asphalt-StB der Körnung 0/8 bzw.
0/11 mm aus dunklem Edelsplitt (Gabbro, Basalt o.ä.)
einbauen und verdichten.
Einbau von Hand
Der Splittgehalt beträgt 35 - 60 M.-% der Körnung 2/8
bzw 2/11 mm.
Als Bindemittel ist Straßenbaubitumen Sorte 70/100 (B
80) zu verwenden.
Der Mindestbindemittelgehalt beträgt 6,4 bzw. 6,6 M. %.
Einbau in Hausanschlussreparaturstellen
Menge: 20 t

**1.9.29 Kaltasphalt einbauen und beseitigen BK IV*Menge 100 kg/m2 50/70**
Kaltasphalt im Bereich von Straßenaufbrüchen in einer
Stärke von ca. 2-3 cm liefern und einbauen.
Einzurechnen ist ebenso der Schottermehreinbau von ca.
7-8 cm sowie der gesamte Aushub und die Beseitigung
der Materialien vor dem asphaltieren.
Einschl. aller Nebenleistungen.
Diese Position wird nur auf ausdrückliche Anweisung
der Bauleitung bzw. des Bauherrn ausgeführt.
Menge: 105 M2

#### Abschnitt 1.10 Reparaturen

**1.10.1 Ausgleichsringe versch. Bauhöhe auswechseln**
Ausgleichsringe aufnehmen und entsorgen
Neue Ausgleichsringe, Bauhöhe von 4 bis 10 cm, LW 625 mm, aus Beton, liefern und versetzen, fachgerecht als
Höhenausgleich einschl. Betonkranz aus C 25/30 gegen
seitliches Verschieben.
Menge: 10 ST

**1.10.2 Schachtkonus auswechseln, h = 0,60 m**
Vorhandenen Schachtkonus aufnehmen und entsorgen.
Neuen FBS-Beton-Schachtkonus, nach DIN 4034.
Einschl. erforderlicher Anzahl Sicherheitsbügel DIN
19555, oder Steigeisen (je nach vorh. Einstieghilfe) liefern, fachgerecht versetzen.
Passend für Unterteile bzw. Muffen mit
Forsheda-Dichtung o.glw.
Die Dichtungsbänder sind einzurechnen.
Steigbügel:  Antikor Typ II-DS-20 o.  glw.
Lichte Weite: 1000/625 mm
Bauhöhe: 0,60 m
einschl. Anpassungsarbeiten auf den alten Konus
Menge: 1 ST

**1.10.3 Schachtabdeckung ausbauen, Viatop Niveau 200, Klase D einbauen**
Vorh. Schachtabdeckung aufnehmen und entsorgen,
neue Schachtabdeckung VIATOP NIVEAU 200, Klasse D oder gleichwertig liefern und einbauen,
rund, LW 610, Klasse D 400 nach DIN EN 124,
Höhenregulierung mit Beton-Adapterring,
Deckel aus Vollguss, Rahmen rund, mit
Belüftungsöffnungen.
Das Auflager des Deckels besteht aus einer
austauschbaren, dämpfenden Elastomereinlage.
Schachtabdeckung ist dem Schachtaufbau gemäß DIN 4034
angepasst.
Die Abdeckung ist im Zuge der Asphaltarbeiten
einzuwalzen, evtl. erforderliche Zwischenzustände für
den Bauablauf sind einzukalkulieren
Menge: 5 ST

**1.10.4 Schachtabd. auswechseln, neu D400, l.W. 610mm, mit Lüftung**
Schachtabdeckung Beton/Guss aufnehmen und entsorgen
neue Schachtabdeckung, Klasse D 400, DIN EN 124, lichte Weite 610 mm, Deckel und Rahmen aus Gusseisen mit Kugelgraphit, Deckel rund mit profilierter Gussoberfläche, mit Lüftungsöffnungen, mit Scharnier oder Gelenk, Rahmen rund mit dämpfender Einlage, mit Prüfzeichen eines akkreditierten Zertifizierers
liefern und einbauen
Menge: 2 Stk

**1.10.5 Schachtabdeckung aufnehmen und neu versetzen**
Bestehende Schachtabdeckung aufnehmen, Unterlage reinigen, höhenmäßig angleichen und wieder versetzen.
Menge: 10 Stk

**1.10.6 Schieber und Hydranten angleichen.**
Schieber- und Hydrantenkappen an neue oder vorhandene Straßen- oder Weghöhe angleichen. Die vorhandenen Kappen sind ordnungsgemäß aufzunehmen und entsprechend dem
Arbeitsablauf evtl. mehrmals anzugleichen. In fertiger
Arbeit.
Vor Beginn der Bauarbeiten hat der AN die TeWeMa vom Baubeginn zu informieren und den Zustand der vorh. Schiebergestänge und Hydranten auf ihren Zustand und Höhenlage in Bezug auf die Ausbauhöhe hin zu prüfen.
Während des Ausbaues der Straße sind die Gestänge der
Armaturen mit entsprechenden Schutzrohren vor
Beschädigungen zu schützen.
Die Reparatur von defekten Gestängen bzw. die
Anhebung und oder Absenkung von Armaturen gehen
dann zu Lasten des AN,wenn er nicht rechtzeitig die
Werke informiert hat, bzw. im Schadensfall nicht den
Nachweis antreten kann, dass die Armatur schon vor
Baubeginn defekt war.
Menge: 75 STK

#### Abschnitt 1.11 Schachtsanierungen

**1.11.1 Steigeisen ausstemmen und entsorgen**
Steigeisen bzw. -reste herausstemmen, Löcher mit Spezialmörtel gegen Feuchtigkeit und Nässe dauerhaft abdichten.
Die ausgebauten Steigeisen sind fachgerecht zu entsorgen.
Menge: 5 Stk

**1.11.2 Steigeisen nach DIN 1211**
Steigeisen nach DIN  1211 aus Gußeisen, ohne Aufkantung liefern und einsetzen.
inklusive aller erforderlichen Bohr-, Dübel- und Befestigungsmaterialien, korrosionssicher und kraftschlüssig im Schachtbeton montiert.
Menge: 5 Stk

**1.11.3 Hülse f.Einstieg Eindübeln**
Hülse f.Einstieg Eindübeln
Mauerhülse aus Edelstahl Werkstoff 1.4571, zum Einstecken
und Arretieren von transportablen Einstieghilfen liefern und
nach Herstellervorschrift an Schachtwänden befestigen.
Eindübeln.
Menge: 5 St

**1.11.4 Steigbügel ausbauen**
Steigbügel bzw. -reste herausstemmen, Löcher mit Spezialmörtel gegen Feuchtigkeit und Nässe dauerhaft abdichten.
Die ausgebauten Steigeisen sind fachgerecht zu entsorgen.
Menge: 5 St

**1.11.5 Steigbügel Eindübeln**
Steigbügel (Einstieghilfe) für Abwasser-Kanalschächte liefern und fachgerecht einbauen.Form: Form Form B mit seitlicher Aufkantung nach DIN V 19555 / DIN EN 13101Material: Stahlkern bzw. Edelstahl mit hochwertiger, alterungsbeständiger Kunststoffummantelung (PE), Farbe schwarz/signalfarbenSteigmaß: ca. 250 mm (bzw. nach Vorgabe Planer/Hersteller)Einbau: 1-läufiger Steigeisengang, inklusive aller erforderlichen Bohr-, Dübel- und Befestigungsmaterialien, korrosionssicher und kraftschlüssig im Schachtbeton montiert.
Menge: 5 St

#### Abschnitt 1.12 Stundenlohnarbeiten

*Hinweis: Hinweis Stundenlohnarbeiten*
Stundenlohnarbeiten
Stundenlohnarbeiten werden nur auf Anweisung des AG ausgeführt. Nur vom AG angeordnete Stundenlohnarbeiten werden anerkannt. Als Abrechnungssätze gelten die tariflichen Bestimmungen.

Für verbrauchte Baustoffe und Materialien werden die nachgewiesenen Selbstkosten mit einem Zuschlag von 10% vergütet sofern im Leistungsverzeichnis keine Einheitspreise angegeben sind.

Maschineneinsatz
Vergütet wird die Einsatzzeit auf der Baustelle, An- und Abtransport, Wartung- und Betriebsruhezeit sind in den EP einzurechnen. Ebenso sind die Personalkosten bei Maschineneinsatz in die EP einzurechnen.

Arbeitsfreie Zeit:

Montag - Freitag
17:00 Uhr - 7:00 Uhr

Freitag 15:00 - Montag 7:00 Uhr

gesetzliche Feiertage entsprechend

**1.12.1 Stundenlohn Poliere**
Stundenlohn Poliere
Stundenlohnarbeiten
durch Arbeitskrafte auf Anordnung des AG ausfuhren.
Der Verrechnungssatz fur die jeweilige Arbeitskraft
umfast samtliche Aufwendungen, insbesondere den
tatsachlichen Lohn einschlieslich vermogenswirksamer
Leistungen mit den Zuschlagen fur Gemeinkosten
(Sozialkassenbeitrage, Winterbauumlage und dgl.),
sowie Lohn- bzw. Gehaltsnebenkosten und Zuschlage
fur Uberstunden.
Zuschlage fur Nacht-, Sonntags- und Feiertagsarbeit
werden gesondert vergutet.
Poliere, Schachtmeister oder dgl.
Menge: 30 h

**1.12.2 Stundenlohn Baufacharbeiter**
Stundenlohn Baufacharbeiter
Stundenlohnarbeiten durch Arbeitskrafte, wie in Pos.
"Verrechnungssatz fur Poliere" beschrieben ausführen,
jedoch: Baufacharbeiter
Menge: 45 h

**1.12.3 Stundenlohn Helfer**
Stundenlohn Helfer
Stundenlohnarbeiten durch Arbeitskrafte,
ausfuhren, wie vor.
jedoch :
Helfer
Menge: 10 h

**1.12.4 Stundenlohn Poliere/Arbeitsfreie Zeit**
Stundenlohn Poliere/Arbeitsfreie Zeit
Stundenlohnarbeiten
durch Arbeitskrafte auf Anordnung des AG ausfuhren.
Der Verrechnungssatz fur die jeweilige Arbeitskraft
umfast samtliche Aufwendungen, insbesondere den
tatsachlichen Lohn einschlieslich vermogenswirksamer
Leistungen mit den Zuschlagen fur Gemeinkosten
(Sozialkassenbeitrage, Winterbauumlage und dgl.),
sowie Lohn- bzw. Gehaltsnebenkosten und Zuschlage
fur Uberstunden.
Zuschlage fur Nacht-, Sonntags- und Feiertagsarbeit
werden gesondert vergutet.
Poliere, Schachtmeister oder dgl.
Menge: 10 h

**1.12.5 Stundenlohn Baufacharbeiter/ Arbeitsfreie Zeit**
Stundenlohn Baufacharbeiter/ Arbeitsfreie Zeit
Stundenlohn Baufacharbeiter
Stundenlohnarbeiten durch Arbeitskrafte, wie in Pos.
"Verrechnungssatz fur Poliere" beschrieben ausführen,
jedoch: Baufacharbeiter
Menge: 10 h

**1.12.6 Stundenlohn Helfer/ Arbeitsfrei Zeit**
Stundenlohn Helfer/ Arbeitsfrei Zeit
Stundenlohnarbeiten durch Arbeitskrafte,
ausfuhren, wie vor.
jedoch :
Helfer
Menge: 10 h

**1.12.7 Bagger bis 0,4 m³**
Bagger bis 0,4 m³
Stundenlohnarbeiten durch Baugeräte auf Anordnung des AG
ausführen. Der Verrechnugssatz für das jeweilige Gerät umfasst
sämtliche Aufwendungen für den Einsatz, insbesondre
Gerätevorhalte- und Betriebsstoffkosten sowie sämtliche
Zuschläge einschließlich er Kostenfür das Bedienungspersonal.
Der Verrechnugssatz gilt für das zum Zeitpunkt des Abrufes
einsatzbereit auf der Baustelle befindliche Baugerät.
Vergütet werden die tatsächlich geleisteten Arbeitsstunden.
Bagger bis 0,4 m³.
Menge: 10 h

**1.12.8 Bagger 0,4 bis 1,0 m³**
Bagger 0,4 bis 1,0 m³
Stundenlohnarbeiten durch Baugeräte auf Anordnung des AG
ausführen.
sonstwie vor.
Menge: 10 h

**1.12.9 Verrechnungssatz für Frontlader**
Verrechnungssatz für Frontlader
Stundenlohnarbeiten durch Baugeräte auf Anordnung des AG
ausführen.
Frontlader auf Raupen bis 45 KW
Menge: 10 h

**1.12.10 Verrechnungssatz für Rüttler**
Verrechnungssatz für Rüttler
Stundenlohnarbeiten durch baugeräte auf Anordnung des AG
ausführen. Flächenrüttler (Rüttlerverdichter) über 0,75-1,3 t.
sonst wie vor.
Menge: 10 h

**1.12.11 Verrechnungssatz für LKW**
Verrechnungssatz für LKW
Stundenlohnarbeiten durch Lastkraftwagen auf Anordnung des
AG ausführen.LKW-Kipper, ca.12 t Nutzlast.
sonst wie vor.
Menge: 25 h

**1.12.12 Verrechnungssatz für Kompressor**
Verrechnungssatz für Kompressor
Stundenlohnarbeiten durch Baugeräte auf Anordnung des AG
ausführen. Vergütet werden die tatsächlich geleisteten
Arbeitsstunden. Kompressor bis 5 m3/min.
sonst wie vor.
Menge: 10 h

**1.12.13 Saugbaggerarbeiten**
Saugbaggerarbeiten
Saugbaggerarbeiten incl. 1 Fahrer / Bediener.
Menge: 35 h

#### Abschnitt 1.13 Vorhaltung eines Rufbereitschaftsdienstes Tiefbau ständigen (24 h, 7 Tage je Woche) jährlich pauschal

**1.13.1 Vorhaltung eines ständigen (24 h, 7 Tage je Woche) Rufbereitschaftsdienstes jährlich pauschal für 2027**
Vertragsgegenstand ist die Vorhaltung eines ständigen
(24 h, 7 Tage je Woche) Rufbereitschaftsdienstes für
Tiefbau mit qualifiziertem Personal sowie bestimmungs-
und ordnungsgemäßer Ausrüstung.
Abgerechnet wird einer jährlich Rufbereitschafts-
Pauschale
Das Tiefbauunternehmen bzw. die Mitarbeiter des
Unternehmens, die in der ständigen (24 h, 7 Tage je
Woche) Rufbereitschaftsdienstes eingesetzt werden,
müssen nach DVGW- GW 129 (BALSiBau) zertifiziert sein.
(BALSiBau-Konzept als theoretische Schulung  mit
praktischen Übungen auf einer
Baggerschadendemonstrationsanlage).
Über diese Position wird die jährliche Rufbereitschaft für das Kalenderjahr 2027 vergütet.
Die Abrechnung erfolgt monatlich jeweils zu 1/12 des Einheitspreises.
Menge: 1 ST/J

**1.13.2 Vorhaltung eines ständigen (24 h, 7 Tage je Woche) Rufbereitschaftsdienstes jährlich pauschal für 2028**
Vertragsgegenstand ist die Vorhaltung eines ständigen
(24 h, 7 Tage je Woche) Rufbereitschaftsdienstes für
Tiefbau mit qualifiziertem Personal sowie bestimmungs-
und ordnungsgemäßer Ausrüstung.
Abgerechnet wird einer jährlich Rufbereitschafts-
Pauschale
Das Tiefbauunternehmen bzw. die Mitarbeiter des
Unternehmens, die in der ständigen (24 h, 7 Tage je
Woche) Rufbereitschaftsdienstes eingesetzt werden,
müssen nach DVGW- GW 129 (BALSiBau) zertifiziert sein.
(BALSiBau-Konzept als theoretische Schulung  mit
praktischen Übungen auf einer
Baggerschadendemonstrationsanlage).
Über diese Position wird die jährliche Rufbereitschaft für das Kalenderjahr 2028 vergütet.
Die Abrechnung erfolgt monatlich jeweils zu 1/12 des Einheitspreises.
Menge: 1 ST/J
